# Récupérateur de chaleur et d'humidité air-air. Installation au plafond

- Propriété du fichier: CYPE INGENIEROS, S.A.
- Format: FIEBDC-3/2002
- Zone géographique: Cameroun
- Devise: XAF
- Coûts indirects: 3.00 %
- Frais généraux: 13.00 %
- Bénéfice: 6.00 %
- TVA: 19.25 %

## T Équipements techniques

### TV Climatisation et ventilation

#### TVA Distribution d'air

**TVA440** U Récupérateur de chaleur et d'humidité air-air. Installation au plafond.
Récupérateur enthalpique air-air, efficacité de récupération calorifique à vitesse élevée 81,8%, débit d'air nominal à une vitesse maximale 2000 m³/h, pression à air nominal à une vitesse maximale 90 Pa, consommation d'électricité à vitesse élevée 614 W, dimensions 731x1172x1354 mm, poids 157 kg, pression sonore à une vitesse maximale 45 dBA, alimentation monophasée (230V/50Hz), avec connexions de 350 mm de diamètre, échangeur de chaleur à haute efficacité, préfiltres à air, ventilateurs avec moteur DC à 3 vitesses, avec changement de mode automatique d'opération de récupération à free cooling et possibilité de contrôle domotique. Installation au plafond.
Inclut: Implantation. Mise en place et fixation. Connexion et contrôle de son bon fonctionnement.
Critère pour le métré: Nombre d'unités prévues, selon documentation graphique du Projet.
Critère pour le mémoire: On mesurera le nombre d'unités réellement exécutées selon les spécifications du Projet.

| Code | U | Désignation | Quantité | Prix | Montant |
|---|---|---|---|---|---|
| mt42dai650i | U | Récupérateur enthalpique air-air, efficacité de récupération calorifique à vitesse élevée 81,8%, débit d'air nominal à une vitesse maximale 2000 m³/h, pression à air nominal à une vitesse maximale 90 Pa, consommation d'électricité à vitesse élevée 614 W, dimensions 731x1172x1354 mm, poids 157 kg, pression sonore à une vitesse maximale 45 dBA, alimentation monophasée (230V/50Hz), avec connexions de 350 mm de diamètre, échangeur de chaleur à haute efficacité, préfiltres à air, ventilateurs avec moteur DC à 3 vitesses, avec changement de mode automatique d'opération de récupération à free cooling et possibilité de contrôle domotique. (matériau) | 1.000 | 7353436.65 | 7353436.65 |
| mo005 | h | Compagnon professionnel III/CP2 installateur de climatisation. (main-d'œuvre) | 1.599 | 1775.06 | 2838.32 |
| mo104 | h | Ouvrier professionnel II/OP installateur de climatisation. (main-d'œuvre) | 1.599 | 1105.43 | 1767.58 |
| % | % | Frais de chantier des unités d'ouvrage | 2 % | 7358042.55 | 147160.85 |
|  |  | Coûts directs |  |  | 7505203.40 |
