# Gaine souple

- Propriété du fichier: CYPE INGENIEROS, S.A.
- Format: FIEBDC-3/2002
- Zone géographique: Cameroun
- Devise: XAF
- Coûts indirects: 3.00 %
- Frais généraux: 13.00 %
- Bénéfice: 6.00 %
- TVA: 19.25 %

## T Équipements techniques

### TV Climatisation et ventilation

#### TVA Distribution d'air

**TVA180** m Gaine souple.
Réseau de gaines souples de distribution d'air pour la climatisation, constitué de gaine souple de 102 mm de diamètre, composée d'un tube intérieur d'un complexe de polyester et aluminium avec renfort de fil de fer traité contre l'oxydation en forme de spirale hélicoïdale, isolation en feutre de laine de verre de 20 mm d'épaisseur et recouvrement extérieur d'un complexe de polyester et aluminium renforcé. Comprend le ruban d'aluminium et les éléments de fixation avec une séparation minimale de 1,50 m.
Inclut: Implantation du parcours du conduit et de la situation des éléments de fixation. Présentation des gaines souples pour conduite d'air. Mise en place et fixation des gaines souples pour conduite d'air. Contrôle de son bon fonctionnement.
Critère pour le métré: Longueur mesurée selon documentation graphique du Projet.
Critère pour le mémoire: On mesurera la longueur réellement exécutée selon les spécifications du Projet.

| Code | U | Désignation | Quantité | Prix | Montant |
|---|---|---|---|---|---|
| mt42con130a | m | Gaine souple de 102 mm de diamètre, composée d'un tube intérieur d'un complexe de polyester et aluminium avec renfort de fil de fer traité contre l'oxydation en forme de spirale hélicoïdale, isolation en feutre de laine de verre de 20 mm d'épaisseur et recouvrement extérieur d'un complexe de polyester et aluminium renforcé; pour conduite d'air dans des installations de climatisation. (matériau) | 1.050 | 3750.96 | 3938.51 |
| mt42con020 | m | Ruban autoadhésif en aluminium, de 50 microns d'épaisseur et 65 mm de largeur, à base de résines acryliques, pour le scellement et la fixation de l'isolation. (matériau) | 0.352 | 161.48 | 56.84 |
| mt42con135 | U | Bride et support pour fixation de gaines souples pour conduite d'air dans des installations de climatisation. (matériau) | 0.700 | 1274.83 | 892.38 |
| mo005 | h | Compagnon professionnel III/CP2 installateur de climatisation. (main-d'œuvre) | 0.246 | 1819.81 | 447.67 |
| mo104 | h | Ouvrier professionnel II/OP installateur de climatisation. (main-d'œuvre) | 0.246 | 1133.30 | 278.79 |
| % | % | Frais de chantier des unités d'ouvrage | 2 % | 5614.19 | 112.28 |
|  |  | Coûts directs |  |  | 5726.47 |
