# Unité extérieure d'air conditionné à condensation par eau, avec récupération de chaleur, pour système VRV-IV W+, pour gaz R-410A

- Propriété du fichier: CYPE INGENIEROS, S.A.
- Format: FIEBDC-3/2002
- Zone géographique: Cameroun
- Devise: XAF
- Coûts indirects: 3.00 %
- Frais généraux: 13.00 %
- Bénéfice: 6.00 %
- TVA: 19.25 %

## T Équipements techniques

### TV Climatisation et ventilation

#### TVK Système Daikin à débit de réfrigérant variable

**TVK250** U Unité extérieure d'air conditionné à condensation par eau, avec récupération de chaleur, pour système VRV-IV W+, pour gaz R-410A.
Unité extérieure à condensation par eau pour système VRV-IV W+ (Volume de Réfrigérant Variable, condensé par eau), modèle RWEYQ8T9 "DAIKIN", pompe à chaleur avec récupération de chaleur, montage en intérieur, pour gaz R-410A, avec température de réfrigérant variable pour l'amélioration de l'efficacité saisonnière, alimentation triphasée (400V/50Hz), puissance frigorifique nominale 22,4 kW (température de bulbe sec de l'air intérieur 27°C, température de bulbe sec de l'air extérieur 35°C, température d'entrée de l'eau 30°C), SEER 8,4, intervalle de fonctionnement de température de bulbe sec de l'air extérieur en refroidissement de 10 à 45°C, puissance calorifique nominale 25 kW (température de bulbe sec de l'air intérieur 20°C, température de bulbe sec de l'air extérieur 7°C, température d'entrée de l'eau 20°C), SCOP 13,2, intervalle de fonctionnement de température de bulbe sec de l'air extérieur en chauffage de 10 à 45°C, connectibilité d'au maximum 13 unités intérieures avec un pourcentage de capacité minimum de 50% et maximum de 130%, contrôle par microprocesseur, compresseur scroll hermétiquement scellé, avec contrôle Inverter, dimensions 980x767x560 mm, poids 185 kg, pression sonore 48 dBA, longueur totale maximale d'une tuyauterie frigorifique 300 m, longueur maximale entre l'unité extérieure et l'unité intérieure la plus éloignée 120 m (140 m équivalents), différence maximale de hauteur d'installation 50 m si l'unité extérieure se trouve au-dessus des unités intérieures et 40 m si elle se trouve en dessous, longueur maximale entre le premier kit de ramification (union Refnet) de tuyauterie frigorifique et l'unité intérieure la plus éloignée 40 m (la longueur maximale depuis la première ramification peut aller jusqu'à 90 m, si la différence entre la longueur jusqu'à l'unité intérieure la plus proche et la plus éloignée est inférieure à 40 m), bloc de terminaux F1-F2 pour câble de 2 fils de transmission et de contrôle (bus D-III Net), fonction de récupération de réfrigérant, charge automatique additionnelle de réfrigérant, test automatique de fonctionnement et ajustement de limitation de consommation d'énergie (fonction I-Demand). Comprend les éléments antivibratoires de sol.
Critère d'évaluation économique: Le prix ne comprend ni la canalisation ni le câblage électrique d'alimentation.
Inclut: Implantation. Mise en place et fixation. Connexion aux lignes frigorifiques. Connexion au réseau de conduite d'eau. Connexion au réseau électrique. Connexion au réseau de tout à l'égout. Mise en marche.
Critère pour le métré: Nombre d'unités prévues, selon documentation graphique du Projet.
Critère pour le mémoire: On mesurera le nombre d'unités réellement exécutées selon les spécifications du Projet.

| Code | U | Désignation | Quantité | Prix | Montant |
|---|---|---|---|---|---|
| mt42dai060e | U | Unité extérieure à condensation par eau pour système VRV-IV W+ (Volume de Réfrigérant Variable, condensé par eau), modèle RWEYQ8T9 "DAIKIN", pompe à chaleur avec récupération de chaleur, montage en intérieur, pour gaz R-410A, avec température de réfrigérant variable pour l'amélioration de l'efficacité saisonnière, alimentation triphasée (400V/50Hz), puissance frigorifique nominale 22,4 kW (température de bulbe sec de l'air intérieur 27°C, température de bulbe sec de l'air extérieur 35°C, température d'entrée de l'eau 30°C), SEER 8,4, intervalle de fonctionnement de température de bulbe sec de l'air extérieur en refroidissement de 10 à 45°C, puissance calorifique nominale 25 kW (température de bulbe sec de l'air intérieur 20°C, température de bulbe sec de l'air extérieur 7°C, température d'entrée de l'eau 20°C), SCOP 13,2, intervalle de fonctionnement de température de bulbe sec de l'air extérieur en chauffage de 10 à 45°C, connectibilité d'au maximum 13 unités intérieures avec un pourcentage de capacité minimum de 50% et maximum de 130%, contrôle par microprocesseur, compresseur scroll hermétiquement scellé, avec contrôle Inverter, dimensions 980x767x560 mm, poids 185 kg, pression sonore 48 dBA, longueur totale maximale d'une tuyauterie frigorifique 300 m, longueur maximale entre l'unité extérieure et l'unité intérieure la plus éloignée 120 m (140 m équivalents), différence maximale de hauteur d'installation 50 m si l'unité extérieure se trouve au-dessus des unités intérieures et 40 m si elle se trouve en dessous, longueur maximale entre le premier kit de ramification (union Refnet) de tuyauterie frigorifique et l'unité intérieure la plus éloignée 40 m (la longueur maximale depuis la première ramification peut aller jusqu'à 90 m, si la différence entre la longueur jusqu'à l'unité intérieure la plus proche et la plus éloignée est inférieure à 40 m), bloc de terminaux F1-F2 pour câble de 2 fils de transmission et de contrôle (bus D-III Net), fonction de récupération de réfrigérant, charge automatique additionnelle de réfrigérant, test automatique de fonctionnement et ajustement de limitation de consommation d'énergie (fonction I-Demand). (matériau) | 1.000 | 14683799.48 | 14683799.48 |
| mt42www080 | U | Kit d'amortisseurs antivibration de sol, composé de quatre amortisseurs en caoutchouc, avec leurs vis, écrous et rondelles correspondants. (matériau) | 1.000 | 6811.46 | 6811.46 |
| mt42dai612 | U | Filtre pour la tuyauterie d'entrée d'eau de l'unité extérieure de condensation par eau, modèle BWU26A20 "DAIKIN". (matériau) | 1.000 | 319287.07 | 319287.07 |
| mo005 | h | Compagnon professionnel III/CP2 installateur de climatisation. (main-d'œuvre) | 7.348 | 1775.06 | 13043.14 |
| mo104 | h | Ouvrier professionnel II/OP installateur de climatisation. (main-d'œuvre) | 7.348 | 1105.43 | 8122.70 |
| % | % | Frais de chantier des unités d'ouvrage | 2 % | 15031063.85 | 300621.28 |
|  |  | Coûts directs |  |  | 15331685.13 |
