# Grille pour intérieurs

- Propriété du fichier: CYPE INGENIEROS, S.A.
- Format: FIEBDC-3/2002
- Zone géographique: Cameroun
- Devise: XAF
- Coûts indirects: 3.00 %
- Frais généraux: 13.00 %
- Bénéfice: 6.00 %
- TVA: 19.25 %

## T Équipements techniques

### TV Climatisation et ventilation

#### TVM Ventilation mécanique pour logements

**TVM060** U Grille pour intérieurs.
Grille en aluminium anodisé, avec lames horizontales et verticales fixes, sortie d'air perpendiculaire à la grille, couleur naturelle, pour conduit d'extraction, de 125 mm de diamètre. Comprend les éléments de fixation.
Inclut: Implantation. Mise en place et fixation.
Critère pour le métré: Nombre d'unités prévues, selon documentation graphique du Projet.
Critère pour le mémoire: On mesurera le nombre d'unités réellement exécutées selon les spécifications du Projet.

| Code | U | Désignation | Quantité | Prix | Montant |
|---|---|---|---|---|---|
| mt42sva160a | U | Grille en aluminium anodisé, avec lames horizontales et verticales fixes, sortie d'air perpendiculaire à la grille, couleur naturelle, pour conduit d'extraction, de 125 mm de diamètre, avec éléments de fixation. (matériau) | 1.000 | 64563.29 | 64563.29 |
| mo011 | h | Compagnon professionnel III/CP2 monteur. (main-d'œuvre) | 0.184 | 1775.06 | 326.61 |
| mo080 | h | Ouvrier professionnel II/OP monteur. (main-d'œuvre) | 0.184 | 1107.54 | 203.79 |
| % | % | Frais de chantier des unités d'ouvrage | 2 % | 65093.69 | 1301.87 |
|  |  | Coûts directs |  |  | 66395.56 |
