# Clapet d'aération anti-odeur, au conduit de ventilation

- Propriété du fichier: CYPE Ingenieros S.A.
- Format: FIEBDC-3/2016
- Logiciel: Générateur de prix de la construction. CYPE Ingenieros, S.A.
- Date: 04/04/2024
- Zone géographique: Cameroun
- Devise: XAF
- Coûts indirects: 3 %
- Frais généraux: 13 %
- Bénéfice: 6 %
- TVA: 19.25 %

## A VRD et aménagements extérieurs

### AA Assainissement

#### AAL Traitement des eaux usées: éléments complémentaires

**AAL070** U Clapet d'aération anti-odeur, au conduit de ventilation.
Clapet d'aération anti-odeur en ABS, de 110 mm de diamètre, de 8 l/s de débit maximum, apte pour températures de -20 à 60°C, avec filtre d'air à charbon actif et joint élastique en élastomère thermoplastique, à l'extrémité supérieure du conduit de ventilation.
Inclut: Implantation. Mise en place et connexion.
Critère pour le métré: Nombre d'unités prévues, selon documentation graphique du Projet.
Critère pour le mémoire: On mesurera le nombre d'unités réellement exécutées selon les spécifications du Projet.

| Code | U | Désignation | Quantité | Prix | Montant |
|---|---|---|---|---|---|
| mt36vaj030e | U | Clapet d'aération anti-odeur en ABS, de 110 mm de diamètre, de 8 l/s de débit maximum, apte pour températures de -20 à 60°C, avec filtre d'air à charbon actif et joint élastique en élastomère thermoplastique. (matériau) | 1 | 90542.24 | 90542.240 |
| mo008 | h | Compagnon professionnel III/CP2 plombier. (main-d'œuvre) | 0.255 | 1775.06 | 452.640 |
| mo107 | h | Ouvrier professionnel II/OP plombier. (main-d'œuvre) | 0.255 | 1105.43 | 281.885 |
| % | % | Frais de chantier des unités d'ouvrage | 2 % | 91276.765 | 1825.535 |
|  |  | Coûts directs |  |  | 93102.300 |

Déchets:
- pose: mt36vaj030e; facteur de déchet 0.0165009

## Ressources

**mt36vaj030e** U Clapet d'aération anti-odeur en ABS
Données techniques: Coût énergétique 55.729 MJ; Émission de CO2 2.801 kg; Code CED 17 02 03; Masse de l'élément 0.575 kg; Volume 0.000958 m3
Déchets:
- emballage: re150101 Emballages en papier et en carton. (composant de déchet); quantité 0.042 kg; Code CED 15 01 01; Masse de l'élément 1 kg; Volume 0.001333 m3
