# Débitmètre Parshall

- Propriété du fichier: CYPE Ingenieros S.A.
- Format: FIEBDC-3/2016
- Logiciel: Générateur de prix de la construction. CYPE Ingenieros, S.A.
- Date: 09/11/2024
- Zone géographique: Cameroun
- Devise: XAF
- Coûts indirects: 3 %
- Frais généraux: 13 %
- Bénéfice: 6 %
- TVA: 19.25 %

## A VRD et aménagements extérieurs

### AA Assainissement

#### AAL Traitement des eaux usées: éléments complémentaires

**AAL060** U Débitmètre Parshall.
Débitmètre Parshall, par ultrasons, entre 0,32 et 19 m³/h de débit, de 635,2x167,1x229 mm.
Inclut: Implantation. Mise en place. Connexion et contrôle de son bon fonctionnement.
Critère pour le métré: Nombre d'unités prévues, selon documentation graphique du Projet.
Critère pour le mémoire: On mesurera le nombre d'unités réellement exécutées selon les spécifications du Projet.

| Code | U | Désignation | Quantité | Prix | Montant |
|---|---|---|---|---|---|
| mt46fcg010a | U | Débitmètre Parshall, par ultrasons, entre 0,32 et 19 m³/h de débit, de 635,2x167,1x229 mm. (matériau) | 1 | 3537268.73 | 3537268.730 |
| mo008 | h | Compagnon professionnel III/CP2 plombier. (main-d'œuvre) | 2.293 | 1819.81 | 4172.824 |
| mo107 | h | Ouvrier professionnel II/OP plombier. (main-d'œuvre) | 2.293 | 1133.3 | 2598.657 |
| % | % | Frais de chantier des unités d'ouvrage | 2 % | 3544040.211 | 70880.804 |
|  |  | Coûts directs |  |  | 3614921.015 |
