# Station d'épuration biologique

- Propriété du fichier: CYPE Ingenieros S.A.
- Format: FIEBDC-3/2016
- Logiciel: Générateur de prix de la construction. CYPE Ingenieros, S.A.
- Date: 04/04/2024
- Zone géographique: Cameroun
- Devise: XAF
- Coûts indirects: 3 %
- Frais généraux: 13 %
- Bénéfice: 6 %
- TVA: 19.25 %

## A VRD et aménagements extérieurs

### AA Assainissement

#### AAS Traitement des eaux usées: stations d'épuration

**AAS010** U Station d'épuration biologique.
Station d'épuration biologique des eaux usées, technologie VFL, capacité pour 15 à 40 utilisateurs (H.E.), charge moyenne de matière organique contaminante (DBO5) de 2,1 kg/jour et débit maximum d'eau épurée de 5250 litres/jour, équipée d'un réacteur biologique type AT et deux compresseurs. Totalement installée et en fonctionnement, sans inclure l'excavation, le nivellement ni le remblai de l'arrière.
Inclut: Implantation. Mise en place de la station d'épuration. Connecté aux réseaux de conduction d'eau, d'assainissement et électrique. Mise en marche.
Critère pour le métré: Nombre d'unités prévues, selon documentation graphique du Projet.
Critère pour le mémoire: On mesurera le nombre d'unités réellement exécutées selon les spécifications du Projet.

| Code | U | Désignation | Quantité | Prix | Montant |
|---|---|---|---|---|---|
| mt46edb010h | U | Station d'épuration biologique des eaux usées, technologie VFL, capacité pour 15 à 40 utilisateurs (H.E.), charge moyenne de matière organique contaminante (DBO5) de 2,1 kg/jour et débit maximum d'eau épurée de 5250 litres/jour, équipée d'un réacteur biologique type AT et deux compresseurs, selon NF EN 12566-3. (matériau) | 1 | 12999496.33 | 12999496.330 |
| mq04cag010a | h | Camion grue jusqu'à 6 t de charge maximale. (matériel) | 0.58 | 26702.2 | 15487.276 |
| mo008 | h | Compagnon professionnel III/CP2 plombier. (main-d'œuvre) | 7.644 | 1775.06 | 13568.559 |
| mo107 | h | Ouvrier professionnel II/OP plombier. (main-d'œuvre) | 7.644 | 1105.43 | 8449.907 |
| mo003 | h | Compagnon professionnel III/CP2 électricien. (main-d'œuvre) | 2.548 | 1775.06 | 4522.853 |
| mo102 | h | Ouvrier professionnel II/OP électricien. (main-d'œuvre) | 2.548 | 1105.43 | 2816.636 |
| % | % | Frais de chantier des unités d'ouvrage | 2 % | 13044341.561 | 260886.831 |
|  |  | Coûts directs |  |  | 13305228.392 |

## Ressources

**mt46edb010h** U Station d'épuration biologique des eaux usées
Données techniques: Coût énergétique 90720.526 MJ; Émission de CO2 3217.393 kg
Déchets:
- emballage: re150101 Emballages en papier et en carton. (composant de déchet); quantité 0.086 kg; Code CED 15 01 01; Masse de l'élément 1 kg; Volume 0.001333 m3
