# Bouche de refoulement

- Propriété du fichier: CYPE Ingenieros S.A.
- Format: FIEBDC-3/2016
- Logiciel: Générateur de prix de la construction. CYPE Ingenieros, S.A.
- Date: 04/04/2024
- Zone géographique: Cameroun
- Devise: XAF
- Coûts indirects: 3 %
- Frais généraux: 13 %
- Bénéfice: 6 %
- TVA: 19.25 %

## A VRD et aménagements extérieurs

### AB Bassins et équipements de piscine

#### ABP Pièces à sceller

**ABP050** U Bouche de refoulement.
Bouche de refoulement, en acier inoxydable AISI 316L, de 50 mm de longueur, avec filet de 40 mm de diamètre.
Inclut: Montage, connexion et contrôle de son bon fonctionnement.
Critère pour le métré: Nombre d'unités prévues, selon documentation graphique du Projet.
Critère pour le mémoire: On mesurera le nombre d'unités réellement exécutées selon les spécifications du Projet.

| Code | U | Désignation | Quantité | Prix | Montant |
|---|---|---|---|---|---|
| mt47ped041b | U | Bouche de refoulement, en acier inoxydable AISI 316L, de 50 mm de longueur, avec filet de 40 mm de diamètre. (matériau) | 1 | 138584.21 | 138584.210 |
| mo008 | h | Compagnon professionnel III/CP2 plombier. (main-d'œuvre) | 0.32 | 1775.06 | 568.019 |
| mo107 | h | Ouvrier professionnel II/OP plombier. (main-d'œuvre) | 0.16 | 1105.43 | 176.869 |
| % | % | Frais de chantier des unités d'ouvrage | 2 % | 139329.098 | 2786.582 |
|  |  | Coûts directs |  |  | 142115.680 |

## Ressources

**mt47ped041b** U Bouche de refoulement, en acier inoxydable AISI 316L, de 50 mm de longueur, avec filet de 40 mm de diamètre
Données techniques: Coût énergétique 14.329 MJ; Émission de CO2 2.168 kg
Déchets:
- emballage: re150101 Emballages en papier et en carton. (composant de déchet); quantité 0.079 kg; Code CED 15 01 01; Masse de l'élément 1 kg; Volume 0.001333 m3
