# Bonde de fond

- Propriété du fichier: CYPE Ingenieros S.A.
- Format: FIEBDC-3/2016
- Logiciel: Générateur de prix de la construction. CYPE Ingenieros, S.A.
- Date: 02/11/2025
- Zone géographique: Cameroun
- Devise: XAF
- Coûts indirects: 3 %
- Frais généraux: 13 %
- Bénéfice: 6 %
- TVA: 19.25 %

## A VRD et aménagements extérieurs

### AB Bassins et équipements de piscine

#### ABP Pièces à sceller

**ABP030** U Bonde de fond.
Bonde de fond circulaire de piscine, en résines thermoplastiques d'ABS, de 200 mm de diamètre, couleur blanche, à sortie verticale de 40 mm de diamètre et horizontale de 50 mm de diamètre, avec grille plate en résines thermoplastiques d'ABS.
Inclut: Montage, connexion et contrôle de son bon fonctionnement.
Critère pour le métré: Nombre d'unités prévues, selon documentation graphique du Projet.
Critère pour le mémoire: On mesurera le nombre d'unités réellement exécutées selon les spécifications du Projet.

| Code | U | Désignation | Quantité | Prix | Montant |
|---|---|---|---|---|---|
| mt47ped050a | U | Bonde de fond circulaire de piscine, en résines thermoplastiques d'ABS, de 200 mm de diamètre, couleur blanche, à sortie verticale de 40 mm de diamètre et horizontale de 50 mm de diamètre, avec grille plate en résines thermoplastiques d'ABS. (matériau) | 1 | 27842.04 | 27842.040 |
| mo008 | h | Compagnon professionnel III/CP2 plombier. (main-d'œuvre) | 0.639 | 1899.84 | 1213.998 |
| mo107 | h | Ouvrier professionnel II/OP plombier. (main-d'œuvre) | 0.639 | 1182.99 | 755.931 |
| % | % | Frais de chantier des unités d'ouvrage | 2 % | 29811.969 | 596.239 |
|  |  | Coûts directs |  |  | 30408.208 |

## Ressources

**mt47ped050a** U Bonde de fond circulaire de piscine
Données techniques: Coût énergétique 259.739 MJ; Émission de CO2 12.728 kg
Déchets:
- emballage: re150101 Emballages en papier et en carton. (composant de déchet); quantité 0.072 kg; Code CED 15 01 01; Masse de l'élément 1 kg; Volume 0.001333 m3
