# Revêtement sportif en gazon synthétique

- Propriété du fichier: CYPE Ingenieros S.A.
- Format: FIEBDC-3/2016
- Logiciel: Générateur de prix de la construction. CYPE Ingenieros, S.A.
- Date: 09/11/2024
- Zone géographique: Cameroun
- Devise: XAF
- Coûts indirects: 3 %
- Frais généraux: 13 %
- Bénéfice: 6 %
- TVA: 19.25 %

## A VRD et aménagements extérieurs

### AF Pistes sportives

#### AFS Revêtements en pelouses synthétiques

**AFS010** m² Revêtement sportif en gazon synthétique.
Revêtement sportif pour terrain de padel, constitué de gazon synthétique, couleur bleue, composé de mèches droites monofilament de 5/32" de fibre 100% polyéthylène résistant aux rayons UV, 8400 décitex, 190 microns d'épaisseur, tissées sur base de polypropylène renforcée avec une couche de feutre, avec thermofixation et scellement avec latex, de 12 mm de hauteur de poil, 14 mm de hauteur totale de moquette, 2577 g/m² et 50400 mèches/m², avec lignes de jeu de gazon synthétique, couleur blanche, bande d'union de géotextile de polypropylène, de 300 mm de largeur et adhésif en polyuréthane bicomposant, lestage avec 17 kg/m² de granulats siliceux, de granulométrie comprise entre 0,4 et 0,8 mm.
Inclut: Implantation des dimensions de la piste sportive. Mise en place du gazon synthétique. Lestage de la surface. Marquage des lignes.
Critère pour le métré: Surface mesurée selon documentation graphique du Projet.
Critère pour le mémoire: On mesurera la surface réellement exécutée selon les spécifications du Projet.

| Code | U | Désignation | Quantité | Prix | Montant |
|---|---|---|---|---|---|
| mt47cit210h | m² | Gazon synthétique, couleur bleue, composé de mèches droites monofilament de 5/32" de fibre 100% polyéthylène résistant aux rayons UV, 8400 décitex, 190 microns d'épaisseur, tissées sur base de polypropylène renforcée avec une couche de feutre, avec thermofixation et scellement avec latex, de 12 mm de hauteur de poil, 14 mm de hauteur totale de moquette, 2577 g/m² et 50400 mèches/m², fourni en rouleaux. (matériau) | 1 | 17444.04 | 17444.040 |
| mt47cit260a | kg | Adhésif en polyuréthane bicomposant. (matériau) | 0.18 | 3660.28 | 658.850 |
| mt47cit250a | m | Bande d'union de géotextile de polypropylène, de 300 mm de largeur, pour terrains de padel ou de tennis, en gazon synthétique, fournie en rouleaux. (matériau) | 0.4 | 898.58 | 359.432 |
| mt47cit004a | kg | Granulats siliceux, de granulométrie comprise entre 0,4 et 0,8 mm, fournis en sacs. (matériau) | 17 | 123.66 | 2102.220 |
| mq07cel010 | h | Chariot élévateur diesel à double traction de 8 t. (matériel) | 0.003 | 13321.55 | 39.965 |
| mo041 | h | Compagnon professionnel III/CP2 VRD espaces publics. (main-d'œuvre) | 0.188 | 1770.99 | 332.946 |
| mo087 | h | Ouvrier professionnel II/OP VRD espaces publics. (main-d'œuvre) | 0.188 | 1135.46 | 213.466 |
| % | % | Frais de chantier des unités d'ouvrage | 2 % | 21150.919 | 423.018 |
|  |  | Coûts directs |  |  | 21573.937 |

Déchets:
- pose: mt47cit210h; facteur de déchet 0.0205747
- pose: mt47cit260a Adhésif en polyuréthane bicomposant; facteur de déchet 0.040716
- pose: mt47cit250a; facteur de déchet 0.07
- pose: mt47cit004a Granulats siliceux, de granulométrie comprise entre 0,4 et 0,8 mm, fournis en sacs; facteur de déchet 0.009

## Ressources

**mt47cit210h** m² Gazon synthétique
Données techniques: Coût énergétique 254.755 MJ; Émission de CO2 12.648 kg; Code CED 17 02 03; Masse de l'élément 2.577 kg; Volume 0.004295 m3
Déchets:
- emballage: re170203 Plastique. (composant de déchet); quantité 0.053 kg; Code CED 17 02 03; Masse de l'élément 1 kg; Volume 0.001667 m3

**mt47cit260a** kg Adhésif en polyuréthane bicomposant
Données techniques: Coût énergétique 144.471 MJ; Émission de CO2 7.014 kg; Code CED 17 09 04; Masse de l'élément 1 kg; Volume 0.000667 m3
Déchets:
- emballage: re170203 Plastique; quantité 0.003 kg

**mt47cit250a** m Bande d'union de géotextile de polypropylène
Données techniques: Coût énergétique 10.656 MJ; Émission de CO2 0.341 kg; Code CED 17 06 04; Masse de l'élément 0.09 kg; Volume 0.00015 m3
Déchets:
- emballage: re170203 Plastique; quantité 0.001 kg

**mt47cit004a** kg Granulats siliceux, de granulométrie comprise entre 0,4 et 0,8 mm, fournis en sacs
Données techniques: Coût énergétique 0.559 MJ; Émission de CO2 0.028 kg; Code CED 01 04 08; Masse de l'élément 1 kg; Volume 0.000667 m3
Déchets:
- emballage: re170203 Plastique; quantité 0.005 kg
