# Stabilisation d'une plateforme par apport de matériau

- Propriété du fichier: CYPE Ingenieros S.A.
- Format: FIEBDC-3/2016
- Logiciel: Générateur de prix de la construction. CYPE Ingenieros, S.A.
- Date: 04/04/2024
- Zone géographique: Cameroun
- Devise: XAF
- Coûts indirects: 3 %
- Frais généraux: 13 %
- Bénéfice: 6 %
- TVA: 19.25 %

## A VRD et aménagements extérieurs

### AS Revêtement de sols extérieurs

#### ASC Consolidation des sols

**ASC010** m³ Stabilisation d'une plateforme par apport de matériau.
Stabilisation de la plateforme, via l'extension par couches d'un matériau de la classe B, et compactage postérieur jusqu'à atteindre une épaisseur de 35 à 45 cm et une densité sèche non inférieure à 100% de celle maximum obtenue dans l'essai Proctor Modifié. Comprend l'apport de matériau de la classe B, le chargement, le transport et le déchargement sur site du matériau et l'humectage de celui-ci.
Critère d'évaluation économique: Le prix ne comprend pas la réalisation de l'essai Proctor Modifié.
Inclut: Implantation générale et fixation des points et des niveaux de référence. Tracé des bords de la base du terre-plein. Préparation de la surface d'appui. Charge, transport et extension par couches d'épaisseur uniforme. Humidification ou assèchement de chaque couche. Compactage par couches. Scarification, modelage, reprofilage et réalisation des pentes. Chargement dans le camion.
Critère pour le métré: Volume mesuré sur les profils des plans topographiques de Projet, qui définissent le mouvement des terres à réaliser sur chantier.
Critère pour le mémoire: Le volume de remblai sera mesuré sur les profils transversaux du terrain réellement exécutés, compactés et terminés selon les spécifications du Projet.

| Code | U | Désignation | Quantité | Prix | Montant |
|---|---|---|---|---|---|
| mt01art050b | m³ | Matériau d'apport pour réalisation de terre-pleins, classe B selon NF P11-300. (matériau) | 1 | 3755.47 | 3755.470 |
| mq01pan010a | h | Chargeuse sur pneus de 120 kW/1,9 m³. (matériel) | 0.03 | 21723.55 | 651.707 |
| mq04cab010b | h | Camion à benne basculante de 10 t de charge, de 147 kW. (matériel) | 0.044 | 17797.87 | 783.106 |
| mq01mot010a | h | Motoniveleuse de 141 kW. (matériel) | 0.018 | 36600.1 | 658.802 |
| mq02rov010i | h | Compacteur monocylindrique vibrant autopropulsé, de 129 kW, de 16,2 t, largeur de travail 213,4 cm. (matériel) | 0.053 | 33640.99 | 1782.972 |
| mq02cia020j | h | Camion citerne, de 8 m³ de capacité. (matériel) | 0.02 | 57325.07 | 1146.501 |
| mo087 | h | Ouvrier professionnel II/OP VRD espaces publics. (main-d'œuvre) | 0.091 | 1107.54 | 100.786 |
| % | % | Frais de chantier des unités d'ouvrage | 2 % | 8879.344 | 177.587 |
|  |  | Coûts directs |  |  | 9056.931 |

Déchets:
- pose: mt01art050b Matériau d'apport pour réalisation de terre-pleins, classe B selon NF P11-300; facteur de déchet 0.00497201

## Ressources

**mt01art050b** m³ Matériau d'apport pour réalisation de terre-pleins, classe B selon NF P11-300
Données techniques: Coût énergétique 151.700 MJ; Émission de CO2 8.200 kg; Code CED 17 05 04; Masse de l'élément 2050 kg; Volume 1.28125 m3
