# Débroussaillage des arbustes et des herbes

- Propriété du fichier: CYPE Ingenieros S.A.
- Format: FIEBDC-3/2016
- Logiciel: Générateur de prix de la construction. CYPE Ingenieros, S.A.
- Date: 02/11/2025
- Zone géographique: Cameroun
- Devise: XAF
- Coûts indirects: 3 %
- Frais généraux: 13 %
- Bénéfice: 6 %
- TVA: 19.25 %

## A VRD et aménagements extérieurs

### AT Terrassement

#### ATN Nettoyage et décapage du terrain

**ATN060** m² Débroussaillage des arbustes et des herbes.
Débroussaillage des arbustes et des herbes, à l'intérieur et à l'extérieur du bâtiment, avec une débroussailleuse. Comprend le ramassage des débris générés et le chargement dans la benne.
Inclut: Protection et signalisation des espaces affectés. Arrachage des arbustes et des herbes. Ramassage des débris végétaux générés. Chargement dans la benne.
Critère pour le métré: Surface mesurée selon documentation graphique du Projet.
Critère pour le mémoire: On mesurera la surface réellement exécutée selon les spécifications du Projet.

| Code | U | Désignation | Quantité | Prix | Montant |
|---|---|---|---|---|---|
| mq09bro010 | h | Débroussailleuse équipée d'un disque à dents de scie ou d'un fil de coupe, de 0,42 kW de puissance. (matériel) | 0.035 | 2168.75 | 75.906 |
| mo112 | h | Ouvrier d'exécution I/OE2 construction. (main-d'œuvre) | 0.04 | 1159.34 | 46.374 |
| mo113 | h | Ouvrier d'exécution I/OE1 construction. (main-d'œuvre) | 0.04 | 1140.41 | 45.616 |
| % | % | Frais de chantier des unités d'ouvrage | 2 % | 167.896 | 3.358 |
|  |  | Coûts directs |  |  | 171.254 |

Déchets:
- démolition: ruo200201 Déchets biodégradables. (composant de déchet); quantité 1.2 kg; Code CED 20 02 01; Masse de l'élément 1 kg; Volume 0.000667 m3
