# Location d'une pompe submersible pour micropuits

- Propriété du fichier: CYPE Ingenieros S.A.
- Format: FIEBDC-3/2016
- Logiciel: Générateur de prix de la construction. CYPE Ingenieros, S.A.
- Date: 04/04/2024
- Zone géographique: Cameroun
- Devise: XAF
- Coûts indirects: 3 %
- Frais généraux: 13 %
- Bénéfice: 6 %
- TVA: 19.25 %

## A VRD et aménagements extérieurs

### AT Terrassement

#### ATP Systèmes de pompage

**ATP080** U Location d'une pompe submersible pour micropuits.
Location journalière d'une pompe submersible pour micropuits, de 3 kW de puissance, pour des travaux d'épuisement des eaux dans le fond de l'excavation. Comprend le tube d'impulsion jusqu'à sa connexion au collecteur périmétrique ou au point de déversement, la vanne de régulation du débit, la vanne antiretour, le cadre de protection, les sondes de niveau, les accessoires, les unions et les pièces spéciales pour l'installation de la pompe et sa connexion au réseau électrique.
Critère d'évaluation économique: Le prix comprend la maintenance et l'assurance de responsabilité civile.
Inclut: Révision périodique pour garantir son fonctionnement et conditions de sécurité.
Critère pour le métré: Nombre d'unités prévues, selon documentation graphique du Projet.
Critère pour le mémoire: Amortissement sous forme de location par jour, selon les conditions définies dans le contrat souscrit avec l'entreprise fournisseur.

| Code | U | Désignation | Quantité | Prix | Montant |
|---|---|---|---|---|---|
| mq12bau065a | U | Location par jour de pompe submersible pour micropuits, de 3 kW de puissance, comprend les tuyaux d'impulsion jusqu'à leur connexion avec le connecteur périmétrique ou le point de déversement, la vanne de régulation de débit, le clapet de non retour, le cadre de protection, les sondes de niveau, les filtres, les accessoires, les unions et les pièces spéciales pour l'installation de la pompe et sa connexion au réseau électrique. (matériel) | 1.159 | 15451.64 | 17908.451 |
| % | % | Frais de chantier des unités d'ouvrage | 2 % | 17908.451 | 358.169 |
|  |  | Coûts directs |  |  | 18266.620 |
