# Mur de soutènement en maçonnerie de pierre

- Propriété du fichier: CYPE Ingenieros S.A.
- Format: FIEBDC-3/2016
- Logiciel: Générateur de prix de la construction. CYPE Ingenieros, S.A.
- Date: 04/04/2024
- Zone géographique: Cameroun
- Devise: XAF
- Coûts indirects: 3 %
- Frais généraux: 13 %
- Bénéfice: 6 %
- TVA: 19.25 %

## A VRD et aménagements extérieurs

### AT Terrassement

#### ATS Murs de soutènement

**ATS010** m³ Mur de soutènement en maçonnerie de pierre.
Mur de soutènement des terres en maçonnerie ordinaire de pierre granitique, à une face visible, entre des terrains de différents niveaux, jusqu'à 3 m de hauteur, pose avec du mortier de ciment confectionné sur chantier, avec 250 kg/m³ de ciment, couleur grise, avec adjuvant plastifiant-entraîneur d'air, dosage 1:6, fourni en vrac. Comprend les tubes en PVC pour drainage.
Critère d'évaluation économique: Le prix ne comprend pas la fondation.
Inclut: Implantation du mur. Mise en place et à l'aplomb des mires de référence. Tendu des cordeaux entre les mires. Nettoyage et humectage du lit de la première rangée. Mise en place des moellons et calage de ceux-ci avec des gravats. Pointage avec une règle et une plombée, en rectifiant sa position par coup. Disposition des tubes de drainage. Modelage, jointoiement et enfoncement des joints. Nettoyage du parement.
Critère pour le métré: Volume mesuré sur la section théorique de calcul, selon documentation graphique du Projet.
Critère pour le mémoire: On mesurera le volume théorique exécuté selon les spécifications du Projet.

| Code | U | Désignation | Quantité | Prix | Montant |
|---|---|---|---|---|---|
| mt08pmu010b | m³ | Pierre granitique, pour maçonnerie ordinaire. (matériau) | 0.81 | 17027.21 | 13792.040 |
| mt08aaa010a | m³ | Eau. (matériau) | 0.038 | 1088.23 | 41.353 |
| mt01arg005a | t | Sable de carrière, pour mortier confectionné sur le chantier. (matériau) | 0.309 | 11771.8 | 3637.486 |
| mt08cet020e | t | Ciment CEM II / A-L 32,5 N, en vrac, selon NF EN 197-1. (matériau) | 0.048 | 65031.12 | 3121.494 |
| mt08adt040 | kg | Adjuvant plastifiant-entraîneur d'air pour mortiers. (matériau) | 0.958 | 841.57 | 806.224 |
| mt36tie010da | m | Tube en PVC, série B, de 75 mm de diamètre et 3 mm d'épaisseur, avec extrémité évasée, selon NF EN 1329-1. (matériau) | 0.05 | 2843.78 | 142.189 |
| mq06hor010 | h | Bétonnière électrique avec une capacité de gâchage de 160 l. (matériel) | 0.154 | 1663.34 | 256.154 |
| mo041 | h | Compagnon professionnel III/CP2 VRD espaces publics. (main-d'œuvre) | 2.167 | 1727.44 | 3743.362 |
| mo022 | h | Compagnon professionnel III/CP2 poseur de pierre naturelle. (main-d'œuvre) | 3.781 | 1727.44 | 6531.451 |
| mo060 | h | Ouvrier professionnel II/OP poseur de pierre naturelle. (main-d'œuvre) | 3.781 | 1107.54 | 4187.609 |
| % | % | Frais de chantier des unités d'ouvrage | 3 % | 36259.362 | 1087.781 |
|  |  | Coûts directs |  |  | 37347.143 |

Déchets:
- pose: mt08pmu010b Pierre granitique, pour maçonnerie ordinaire; facteur de déchet 0.0153852
- pose: mt01arg005a Sable de carrière, pour mortier confectionné sur le chantier; facteur de déchet 0.00501329
- pose: mt08cet020e Ciment CEM II / A-L 32,5 N, en vrac, selon NF EN 197-1; facteur de déchet 0.0063
- pose: mt08adt040 Adjuvant plastifiant-entraîneur d'air pour mortiers; facteur de déchet 0.055
- pose: mt36tie010da Tube en PVC, série B, de 75 mm de diamètre et 3 mm d'épaisseur, avec extrémité évasée, selon NF EN 1329-1; facteur de déchet 0.08

## Ressources

**mt08pmu010b** m³ Pierre granitique, pour maçonnerie ordinaire
Données techniques: Coût énergétique 5772.000 MJ; Émission de CO2 208.000 kg; Code CED 01 04 13; Masse de l'élément 2600 kg; Volume 1.733333 m3

**mt08aaa010a** m³ Eau
Données techniques: Coût énergétique 60.000 MJ; Émission de CO2 30.000 kg

**mt01arg005a** t Sable de carrière, pour mortier confectionné sur le chantier
Données techniques: Coût énergétique 75.000 MJ; Émission de CO2 4.000 kg; Code CED 01 04 08; Masse de l'élément 1000 kg; Volume 0.666667 m3

**mt08cet020e** t Ciment CEM II / A-L 32,5 N, en vrac, selon NF EN 197-1
Données techniques: Coût énergétique 6740.000 MJ; Émission de CO2 880.000 kg; Code CED 17 01 01; Masse de l'élément 1000 kg; Volume 0.666667 m3

**mt08adt040** kg Adjuvant plastifiant-entraîneur d'air pour mortiers
Données techniques: Coût énergétique 36.010 MJ; Émission de CO2 2.034 kg; Code CED 17 09 04; Masse de l'élément 1 kg; Volume 0.000667 m3
Déchets:
- emballage: re170203 Plastique. (composant de déchet); quantité 0.032 kg; Code CED 17 02 03; Masse de l'élément 1 kg; Volume 0.001667 m3

**mt36tie010da** m Tube en PVC, série B, de 75 mm de diamètre et 3 mm d'épaisseur, avec extrémité évasée, selon NF EN 1329-1
Données techniques: Coût énergétique 50.706 MJ; Émission de CO2 4.908 kg; Code CED 17 02 03; Masse de l'élément 1.02 kg; Volume 0.0017 m3
Déchets:
- emballage: re170201 Bois. (composant de déchet); quantité 0.04 kg; Code CED 17 02 01; Masse de l'élément 1 kg; Volume 0.000909 m3
- emballage: re170203 Plastique; quantité 0.001 kg
