# Labourage du terrain

- Propriété du fichier: CYPE Ingenieros S.A.
- Format: FIEBDC-3/2016
- Logiciel: Générateur de prix de la construction. CYPE Ingenieros, S.A.
- Date: 04/04/2024
- Zone géographique: Cameroun
- Devise: XAF
- Coûts indirects: 3 %
- Frais généraux: 13 %
- Bénéfice: 6 %
- TVA: 19.25 %

## A VRD et aménagements extérieurs

### AV Espaces verts et mobilier urbain

#### AVP Préparation du terrain

**AVP040** m² Labourage du terrain.
Fraisage du terrain lâche, jusqu'à une profondeur de 20 cm, avec des moyens manuels, via motoculteur, jusqu'à réduire complètement les mottes.
Inclut: Labourage du terrain. Signalisation et protection du terrain.
Critère pour le métré: Surface mesurée en projection horizontale, selon documentation graphique du Projet.
Critère pour le mémoire: On mesurera, en projection horizontale, la surface réellement exécutée selon les spécifications du Projet.

| Code | U | Désignation | Quantité | Prix | Montant |
|---|---|---|---|---|---|
| mq09mot010 | h | Motoculteur 60/80 cm. (matériel) | 0.029 | 1457.96 | 42.281 |
| mo086 | h | Ouvrier professionnel II/OP jardinier. (main-d'œuvre) | 0.031 | 1107.54 | 34.334 |
| % | % | Frais de chantier des unités d'ouvrage | 2 % | 76.615 | 1.532 |
|  |  | Coûts directs |  |  | 78.147 |
