# Nettoyage manuel des façades à la brosse

- Propriété du fichier: CYPE Ingenieros S.A.
- Format: FIEBDC-3/2016
- Logiciel: Générateur de prix de la construction. CYPE Ingenieros, S.A.
- Date: 04/04/2024
- Zone géographique: Cameroun
- Devise: XAF
- Coûts indirects: 3 %
- Frais généraux: 13 %
- Bénéfice: 6 %
- TVA: 19.25 %

## E Enveloppe et finition extérieure

### EA Nettoyage, préparation et réparation

#### EAN Nettoyage

**EAN010** m² Nettoyage manuel des façades à la brosse.
Nettoyage à sec d'une façade de maçonnerie en pierre de taille en état de conservation moyen, par brossage manuel avec une brosse tendre en fibres végétales, jusqu'à découvrir les zones sablées, les bulles de patine et les fissures de maçonnerie, élimination préalable des gravats, des détritus et du matériau adhéré. Comprend l'entassement, le retrait et la charge des décombres et des restes générés dans le camion ou la benne, en considérant un degré de complexité bas.
Inclut: Brossage manuel de la surface support. Retrait et entassement des restes générés. Chargement des restes générés dans le camion ou la benne.
Critère pour le métré: Surface mesurée selon documentation graphique du Projet.
Critère pour le mémoire: On mesurera la surface réellement exécutée selon les spécifications du Projet.

| Code | U | Désignation | Quantité | Prix | Montant |
|---|---|---|---|---|---|
| mo020 | h | Compagnon professionnel III/CP2 construction. (main-d'œuvre) | 0.356 | 1727.44 | 614.969 |
| mo113 | h | Ouvrier d'exécution I/OE1 construction. (main-d'œuvre) | 0.356 | 1065.7 | 379.389 |
| % | % | Frais de chantier des unités d'ouvrage | 2 % | 994.358 | 19.887 |
|  |  | Coûts directs |  |  | 1014.245 |
