# Nettoyage manuel des façades avec de l'eau et une brosse

- Propriété du fichier: CYPE Ingenieros S.A.
- Format: FIEBDC-3/2016
- Logiciel: Générateur de prix de la construction. CYPE Ingenieros, S.A.
- Date: 19/09/2024
- Zone géographique: Cameroun
- Devise: XAF
- Coûts indirects: 3 %
- Frais généraux: 13 %
- Bénéfice: 6 %
- TVA: 19.25 %

## E Enveloppe et finition extérieure

### EA Nettoyage, préparation et réparation

#### EAN Nettoyage

**EAN020** m² Nettoyage manuel des façades avec de l'eau et une brosse.
Nettoyage de façade de maçonnerie en pierre de taille en bon état de conservation, par brossage manuel avec de l'eau et une brosse tendre en fibres végétales, jusqu'à découvrir les zones sablées, les bulles de platine et les fissure de la maçonnerie, suppression préalable des gravats, et détritus et du matériau adhéré; et rinçage postérieur avec abondance d'eau. Comprend l'entassement, le retrait et le chargement des décombres et des restes générés dans le camion ou la benne, en considérant un degré de complexité bas.
Inclut: Brossage manuel avec de l'eau de la surface support. Retrait et entassement des restes générés. Chargement des restes générés dans le camion ou la benne.
Critère pour le métré: Surface mesurée selon documentation graphique du Projet.
Critère pour le mémoire: On mesurera la surface réellement exécutée selon les spécifications du Projet.

| Code | U | Désignation | Quantité | Prix | Montant |
|---|---|---|---|---|---|
| mt08aaa010a | m³ | Eau. (matériau) | 0.03 | 1088.23 | 32.647 |
| mo020 | h | Compagnon professionnel III/CP2 construction. (main-d'œuvre) | 0.4 | 1727.44 | 690.976 |
| mo113 | h | Ouvrier d'exécution I/OE1 construction. (main-d'œuvre) | 0.4 | 1065.7 | 426.280 |
| % | % | Frais de chantier des unités d'ouvrage | 2 % | 1149.903 | 22.998 |
|  |  | Coûts directs |  |  | 1172.901 |

## Ressources

**mt08aaa010a** m³ Eau
Données techniques: Coût énergétique 60.000 MJ; Émission de CO2 30.000 kg
