# Gargouille préfabriquée en béton

- Propriété du fichier: CYPE Ingenieros S.A.
- Format: FIEBDC-3/2016
- Logiciel: Générateur de prix de la construction. CYPE Ingenieros, S.A.
- Date: 04/04/2024
- Zone géographique: Cameroun
- Devise: XAF
- Coûts indirects: 3 %
- Frais généraux: 13 %
- Bénéfice: 6 %
- TVA: 19.25 %

## E Enveloppe et finition extérieure

### EC Éléments complémentaires de façade

#### ECG Gargouilles

**ECG050** U Gargouille préfabriquée en béton.
Gargouille préfabriquée en béton, de couleur blanche, de 65x310x50 mm et base rectangulaire; mise en place avec du mortier-colle flexible et de grande adhérence, C2 S2; et réalisation et imperméabilisation du joint périphérique avec mastic de polyuréthane, application préalable de l'apprêt.
Inclut: Implantation de la pièce. Mise en place et à l'aplomb, nivellement et alignement. Scellement des joints et nettoyage.
Critère pour le métré: Nombre d'unités prévues, selon documentation graphique du Projet.
Critère pour le mémoire: On mesurera le nombre d'unités réellement exécutées selon les spécifications du Projet.

| Code | U | Désignation | Quantité | Prix | Montant |
|---|---|---|---|---|---|
| mt20wwa040 | kg | Mortier-colle flexible et de grande adhérence, C2 S2, selon NF EN 12004. (matériau) | 0.3 | 425.72 | 127.716 |
| mt20gpa010c | U | Gargouille préfabriquée en béton, de couleur blanche, de 65x310x50 mm et base rectangulaire. (matériau) | 1 | 2650.08 | 2650.080 |
| mt20wwa035 | U | Cartouche de 250 cm³ d' apprêt pour mastics. (matériau) | 0.016 | 4555.16 | 72.883 |
| mt20wwa030 | U | Cartouche de 310 cm³ de mastic de polyuréthane imperméable. (matériau) | 0.032 | 6232.48 | 199.439 |
| mo020 | h | Compagnon professionnel III/CP2 construction. (main-d'œuvre) | 0.132 | 1727.44 | 228.022 |
| mo113 | h | Ouvrier d'exécution I/OE1 construction. (main-d'œuvre) | 0.132 | 1065.7 | 140.672 |
| % | % | Frais de chantier des unités d'ouvrage | 2 % | 3418.812 | 68.376 |
|  |  | Coûts directs |  |  | 3487.188 |

Déchets:
- pose: mt20wwa040 Mortier-colle flexible et de grande adhérence, C2 S2, selon NF EN 12004; facteur de déchet 0.07
- pose: mt20wwa030 Cartouche de 310 cm³ de mastic de polyuréthane imperméable; facteur de déchet 0.06

## Ressources

**mt20wwa040** kg Mortier-colle flexible et de grande adhérence, C2 S2, selon NF EN 12004
Données techniques: Coût énergétique 4.091 MJ; Émission de CO2 0.394 kg; Code CED 17 09 04; Masse de l'élément 1 kg; Volume 0.000667 m3
Déchets:
- emballage: re170203 Plastique. (composant de déchet); quantité 0.003 kg; Code CED 17 02 03; Masse de l'élément 1 kg; Volume 0.001667 m3

**mt20wwa030** U Cartouche de 310 cm³ de mastic de polyuréthane imperméable
Données techniques: Coût énergétique 12.716 MJ; Émission de CO2 0.628 kg; Code CED 17 09 04; Masse de l'élément 0.021 kg; Volume 0.000014 m3
Déchets:
- emballage: re170203 Plastique; quantité 0.1 kg
