# Imperméabilisation d'une tablette avec des membranes bitumineuses

- Propriété du fichier: CYPE Ingenieros S.A.
- Format: FIEBDC-3/2016
- Logiciel: Générateur de prix de la construction. CYPE Ingenieros, S.A.
- Date: 09/11/2024
- Zone géographique: Cameroun
- Devise: XAF
- Coûts indirects: 3 %
- Frais généraux: 13 %
- Bénéfice: 6 %
- TVA: 19.25 %

## E Enveloppe et finition extérieure

### EE Étanchéité: imperméabilisations

#### EEA Façades

**EEA060** m Imperméabilisation d'une tablette avec des membranes bitumineuses.
Imperméabilisation d'une tablette avec membrane autoadhésive de bitume modifié avec un élastomère SBS, LBA-40/G-FV, avec une armature de feutre en fibre de verre de 60 g/m², à surface autoprotégée (protection minérale du côté extérieur et un film siliconé extractible du côté intérieur), de type monocouche, totalement adhérée au support avec chalumeau, impression préalable avec émulsion bitumineuse anionique avec charges, préparée pour recevoir l'appui de fenêtre.
Critère d'évaluation économique: Le prix ne comprend pas l'appui de fenêtre.
Inclut: Nettoyage et préparation de la surface. Application de la couche d'apprêt. Mise en place de l'imperméabilisation.
Critère pour le métré: Longueur mesurée selon documentation graphique du Projet.
Critère pour le mémoire: On mesurera la longueur réellement exécutée selon les spécifications du Projet.

| Code | U | Désignation | Quantité | Prix | Montant |
|---|---|---|---|---|---|
| mt14iea020c | kg | Émulsion bitumineuse anionique avec charges. (matériau) | 0.15 | 2802.92 | 420.438 |
| mt14lga020a | m² | Membrane autoadhésive de bitume modifié avec un élastomère SBS, LBA-40/G-FV, de 2,5 mm d'épaisseur, masse nominale 4 kg/m², avec une armature de feutre en fibre de verre de 60 g/m², à surface autoprotégée (protection minérale du côté extérieur et un film siliconé extractible du côté intérieur). Selon NF EN 13707. (matériau) | 0.315 | 6694.03 | 2108.619 |
| mo029 | h | Compagnon professionnel III/CP2 poseur de membranes d'étanchéité. (main-d'œuvre) | 0.191 | 1770.99 | 338.259 |
| mo067 | h | Ouvrier professionnel II/OP poseur de membranes d'étanchéité. (main-d'œuvre) | 0.191 | 1135.46 | 216.873 |
| % | % | Frais de chantier des unités d'ouvrage | 2 % | 3084.189 | 61.684 |
|  |  | Coûts directs |  |  | 3145.873 |

Déchets:
- pose: mt14iea020c Émulsion bitumineuse anionique avec charges; facteur de déchet 0.007
- pose: mt14lga020a; facteur de déchet 0.0602572

## Ressources

**mt14iea020c** kg Émulsion bitumineuse anionique avec charges
Données techniques: Coût énergétique 31.940 MJ; Émission de CO2 0.230 kg; Code CED 17 03 02; Masse de l'élément 1 kg; Volume 0.001 m3

**mt14lga020a** m² Membrane autoadhésive de bitume modifié avec un élastomère SBS
Données techniques: Coût énergétique 233.743 MJ; Émission de CO2 6.587 kg; Code CED 17 03 02; Masse de l'élément 4 kg; Volume 0.004 m3
Déchets:
- emballage: re170203 Plastique. (composant de déchet); quantité 0.056 kg; Code CED 17 02 03; Masse de l'élément 1 kg; Volume 0.001667 m3
