# Imperméabilisation de toitures inclinées, avec des membranes bitumineuses

- Propriété du fichier: CYPE Ingenieros S.A.
- Format: FIEBDC-3/2016
- Logiciel: Générateur de prix de la construction. CYPE Ingenieros, S.A.
- Date: 09/11/2024
- Zone géographique: Cameroun
- Devise: XAF
- Coûts indirects: 3 %
- Frais généraux: 13 %
- Bénéfice: 6 %
- TVA: 19.25 %

## E Enveloppe et finition extérieure

### EE Étanchéité: imperméabilisations

#### EEI Toitures inclinées

**EEI010** m² Imperméabilisation de toitures inclinées, avec des membranes bitumineuses.
Imperméabilisation de toitures inclinées, avec une pente moyenne de 5%, avec membrane en bitume modifié par élastomère SBS, LBM(SBS)-30-FP, avec une armature de feutre de polyester non tissé de 160 g/m², de surface non protégée, type monocouche, totalement adhérée au support avec chalumeau impression préalable avec émulsion bitumineuse anionique avec charges.
Inclut: Application de la couche d'impression. Mise en place de la membrane bitumineuse. Résolution des points singuliers.
Critère pour le métré: Surface du versant mesurée en grandeur réelle, selon documentation graphique du Projet.
Critère pour le mémoire: On mesurera, en grandeur réelle, la surface réellement exécutée selon les spécifications du Projet.

| Code | U | Désignation | Quantité | Prix | Montant |
|---|---|---|---|---|---|
| mt14iea020c | kg | Émulsion bitumineuse anionique avec charges. (matériau) | 0.3 | 2802.92 | 840.876 |
| mt14lba010c | m² | Membrane en bitume modifié par élastomère SBS, LBM(SBS)-30-FP, de 2,5 mm d'épaisseur, masse nominale 3 kg/m², avec une armature de feutre de polyester non tissé de 160 g/m², de surface non protégée. Selon NF EN 13707. (matériau) | 1.1 | 4707.25 | 5177.975 |
| mo029 | h | Compagnon professionnel III/CP2 poseur de membranes d'étanchéité. (main-d'œuvre) | 0.164 | 1770.99 | 290.442 |
| mo067 | h | Ouvrier professionnel II/OP poseur de membranes d'étanchéité. (main-d'œuvre) | 0.164 | 1135.46 | 186.215 |
| % | % | Frais de chantier des unités d'ouvrage | 2 % | 6495.508 | 129.910 |
|  |  | Coûts directs |  |  | 6625.418 |

Déchets:
- pose: mt14iea020c Émulsion bitumineuse anionique avec charges; facteur de déchet 0.007
- pose: mt14lba010c; facteur de déchet 0.07

## Ressources

**mt14iea020c** kg Émulsion bitumineuse anionique avec charges
Données techniques: Coût énergétique 31.940 MJ; Émission de CO2 0.230 kg; Code CED 17 03 02; Masse de l'élément 1 kg; Volume 0.001 m3

**mt14lba010c** m² Membrane en bitume modifié par élastomère SBS
Données techniques: Coût énergétique 176.114 MJ; Émission de CO2 4.981 kg; Code CED 17 03 02; Masse de l'élément 3 kg; Volume 0.003 m3
Déchets:
- emballage: re170203 Plastique. (composant de déchet); quantité 0.05 kg; Code CED 17 02 03; Masse de l'élément 1 kg; Volume 0.001667 m3
