# Imperméabilisation de toitures inclinées, avec des membranes d'EPDM

- Propriété du fichier: CYPE Ingenieros S.A.
- Format: FIEBDC-3/2016
- Logiciel: Générateur de prix de la construction. CYPE Ingenieros, S.A.
- Date: 19/09/2024
- Zone géographique: Cameroun
- Devise: XAF
- Coûts indirects: 3 %
- Frais généraux: 13 %
- Bénéfice: 6 %
- TVA: 19.25 %

## E Enveloppe et finition extérieure

### EE Étanchéité: imperméabilisations

#### EEI Toitures inclinées

**EEI030** m² Imperméabilisation de toitures inclinées, avec des membranes d'EPDM.
Imperméabilisation de toitures inclinées, avec une pente moyenne de 5%, avec membrane d'étanchéité en caoutchouc synthétique EPDM haute densité, de 1,5 mm d'épaisseur, masse nominale 1,7 kg/m², avec une armature de feutre en fibre de verre, type monocouche, totalement adhérée au support avec adhésif de néoprène et fixée aux recouvrements et aux bords par soudure thermoplastique.
Inclut: Application de la couche d'impression. Mise en place de la géomembrane. Résolution des points singuliers.
Critère pour le métré: Surface du versant mesurée en grandeur réelle, selon documentation graphique du Projet.
Critère pour le mémoire: On mesurera, en grandeur réelle, la surface réellement exécutée selon les spécifications du Projet.

| Code | U | Désignation | Quantité | Prix | Montant |
|---|---|---|---|---|---|
| mt15dra025 | kg | Adhésif de néoprène, pour l'union des membranes d'EPDM au support. (matériau) | 0.65 | 10653.97 | 6925.081 |
| mt15dag300a | m² | Membrane d'étanchéité en caoutchouc synthétique EPDM haute densité, de 1,5 mm d'épaisseur, masse nominale 1,7 kg/m², avec une armature de feutre en fibre de verre, avec résistance au vieillissement et aux rayons UV, selon NF EN 13956. (matériau) | 1.1 | 12044.36 | 13248.796 |
| mo029 | h | Compagnon professionnel III/CP2 poseur de membranes d'étanchéité. (main-d'œuvre) | 0.164 | 1727.44 | 283.300 |
| mo067 | h | Ouvrier professionnel II/OP poseur de membranes d'étanchéité. (main-d'œuvre) | 0.164 | 1107.54 | 181.637 |
| % | % | Frais de chantier des unités d'ouvrage | 2 % | 20638.814 | 412.776 |
|  |  | Coûts directs |  |  | 21051.590 |

Déchets:
- pose: mt15dra025 Adhésif de néoprène, pour l'union des membranes d'EPDM au support; facteur de déchet 0.03

## Ressources

**mt15dra025** kg Adhésif de néoprène, pour l'union des membranes d'EPDM au support
Données techniques: Coût énergétique 120.000 MJ; Émission de CO2 2.960 kg; Code CED 17 02 03; Masse de l'élément 1 kg; Volume 0.001667 m3
