# Imperméabilisation d'un joint de construction en contact avec l'eau, avec profilé hydro-expansif

- Propriété du fichier: CYPE Ingenieros S.A.
- Format: FIEBDC-3/2016
- Logiciel: Générateur de prix de la construction. CYPE Ingenieros, S.A.
- Date: 04/04/2024
- Zone géographique: Cameroun
- Devise: XAF
- Coûts indirects: 3 %
- Frais généraux: 13 %
- Bénéfice: 6 %
- TVA: 19.25 %

## E Enveloppe et finition extérieure

### EE Étanchéité: imperméabilisations

#### EEJ Joints

**EEJ080** m Imperméabilisation d'un joint de construction en contact avec l'eau, avec profilé hydro-expansif.
Imperméabilisation d'un joint de construction, vertical ou horizontal, exposé à la pression hydrostatique, temporelle ou permanente, avec profilé hydro-expansif, de résines hydrophiles, de 20x7 mm, avec une capacité de gonflement en présence d'eau saline du 400%, placé avec recouvrements, fixé avec des clous tous les 30 cm.
Inclut: Nettoyage du support. Implantation. Mise en place du profilé. Fixation mécanique du profilé.
Critère pour le métré: Longueur mesurée selon documentation graphique du Projet.
Critère pour le mémoire: On mesurera la longueur réellement exécutée selon les spécifications du Projet.

| Code | U | Désignation | Quantité | Prix | Montant |
|---|---|---|---|---|---|
| mt15sju020b | m | Profilé hydro-expansif, de résines hydrophiles, de 20x7 mm, avec une capacité de gonflement en présence d'eau saline du 400%. (matériau) | 1.05 | 7379.49 | 7748.465 |
| mt50spa100a | U | Pointe d'acier de 14x40 mm (diamètre 2,3 mm). (matériau) | 3 | 15.57 | 46.710 |
| mo032 | h | Compagnon professionnel III/CP2 poseur de produits imperméabilisants. (main-d'œuvre) | 0.124 | 1727.44 | 214.203 |
| % | % | Frais de chantier des unités d'ouvrage | 2 % | 8009.378 | 160.188 |
|  |  | Coûts directs |  |  | 8169.566 |

Déchets:
- pose: mt15sju020b; facteur de déchet 0.06

## Ressources

**mt15sju020b** m Profilé hydro-expansif
Données techniques: Coût énergétique 14.559 MJ; Émission de CO2 0.602 kg; Code CED 17 09 04; Masse de l'élément 0.168 kg; Volume 0.000112 m3
Déchets:
- emballage: re150101 Emballages en papier et en carton. (composant de déchet); quantité 0.06 kg; Code CED 15 01 01; Masse de l'élément 1 kg; Volume 0.001333 m3
