# Volet roulant à lames

- Propriété du fichier: CYPE Ingenieros S.A.
- Format: FIEBDC-3/2016
- Logiciel: Générateur de prix de la construction. CYPE Ingenieros, S.A.
- Date: 04/04/2024
- Zone géographique: Cameroun
- Devise: XAF
- Coûts indirects: 3 %
- Frais généraux: 13 %
- Bénéfice: 6 %
- TVA: 19.25 %

## E Enveloppe et finition extérieure

### EF Fermetures et protections solaires

#### EFV Volets

**EFV010** m² Volet roulant à lames.
Volet roulant à lames en aluminium injecté de 44 mm de hauteur, couleur à choisir, équipé d'un axe, de disques de coupe, de capsules et de tous ses accessoires, à actionnement manuel par sangle et enrouleur, dans un coffre de volet déjà réalisé.
Inclut: Introduction du volet roulant par les profilés guides sur toute la longueur de ceux-ci. Emboîtement de l'axe du rouleau dans les supports disposés dans le coffre du volet roulant. Fixation de la sangle à la caisse. Enroulement du volet roulant. Fixation de la sangle à l'enrouleur. Mise en place de l'enrouleur dans la boîte correspondante.
Critère pour le métré: Surface du vide à fermer, mesurée selon documentation graphique du Projet.
Critère pour le mémoire: On mesurera, avec les dimensions du vide, la surface réellement exécutée selon les spécifications du Projet.

| Code | U | Désignation | Quantité | Prix | Montant |
|---|---|---|---|---|---|
| mt25per010e | m² | Volet roulant à lames en aluminium injecté, de 44 mm de hauteur, couleur à choisir, équipé d'un axe, de disques, de capsules et de tous ses accessoires, selon NF EN 13659. (matériau) | 1.05 | 41379.6 | 43448.580 |
| mt24per005a | U | Kit de sangle et enrouleur, avec accessoires et appareillage pour actionnement manuel du volet roulant. (matériau) | 1 | 12771.48 | 12771.480 |
| mo011 | h | Compagnon professionnel III/CP2 monteur. (main-d'œuvre) | 0.171 | 1775.06 | 303.535 |
| mo080 | h | Ouvrier professionnel II/OP monteur. (main-d'œuvre) | 0.171 | 1107.54 | 189.389 |
| % | % | Frais de chantier des unités d'ouvrage | 2 % | 56712.984 | 1134.260 |
|  |  | Coûts directs |  |  | 57847.244 |

## Ressources

**mt25per010e** m² Volet roulant à lames en aluminium injecté
Données techniques: Coût énergétique 354.871 MJ; Émission de CO2 24.912 kg
Déchets:
- emballage: re170604 Matériaux d'isolation distincts de ceux spécifiés dans les codes 17 06 01 et 17 06 03. (composant de déchet); quantité 0.068 kg; Code CED 17 06 04; Masse de l'élément 1 kg; Volume 0.001667 m3
