# Trappe de visite, en bois, pour coffre de volet roulant

- Propriété du fichier: CYPE Ingenieros S.A.
- Format: FIEBDC-3/2016
- Logiciel: Générateur de prix de la construction. CYPE Ingenieros, S.A.
- Date: 04/04/2024
- Zone géographique: Cameroun
- Devise: XAF
- Coûts indirects: 3 %
- Frais généraux: 13 %
- Bénéfice: 6 %
- TVA: 19.25 %

## E Enveloppe et finition extérieure

### EF Fermetures et protections solaires

#### EFV Volets

**EFV050** U Trappe de visite, en bois, pour coffre de volet roulant.
Trappe de visite pour coffre de volet roulant, de panneau aggloméré de 4 mm d'épaisseur, recouvert avec feuille en bois de pin; avec vernissage en atelier avec vernis synthétique avec finition brillante, de 30 cm de hauteur et 140 cm de longueur. Comprend vis de fixation.
Inclut: Mise en place du couvercle de amovible.
Critère pour le métré: Nombre d'unités prévues, selon documentation graphique du Projet.
Critère pour le mémoire: On mesurera le nombre d'unités réellement exécutées selon les spécifications du Projet.

| Code | U | Désignation | Quantité | Prix | Montant |
|---|---|---|---|---|---|
| mt22cca020aqa | U | Trappe de visite pour coffre de volet roulant, de panneau aggloméré de 4 mm d'épaisseur, recouvert avec feuille en bois de pin; avec vernissage en atelier avec vernis synthétique avec finition brillante, de 30 cm de hauteur et 140 cm de longueur, y compris vis de fixation. (matériau) | 1 | 5459.38 | 5459.380 |
| mo058 | h | Ouvrier professionnel II/OP menuisier bois. (main-d'œuvre) | 0.183 | 1114.39 | 203.933 |
| % | % | Frais de chantier des unités d'ouvrage | 2 % | 5663.313 | 113.266 |
|  |  | Coûts directs |  |  | 5776.579 |

Déchets:
- pose: mt22cca020aqa; facteur de déchet 0.00908116

## Ressources

**mt22cca020aqa** U Trappe de visite pour coffre de volet roulant
Données techniques: Coût énergétique 25.194 MJ; Émission de CO2 0.413 kg; Code CED 17 02 01; Masse de l'élément 0.69 kg; Volume 0.000627 m3
Déchets:
- emballage: re170203 Plastique. (composant de déchet); quantité 0.026 kg; Code CED 17 02 03; Masse de l'élément 1 kg; Volume 0.001667 m3
