# Pilastre

- Propriété du fichier: CYPE Ingenieros S.A.
- Format: FIEBDC-3/2016
- Logiciel: Générateur de prix de la construction. CYPE Ingenieros, S.A.
- Date: 04/04/2024
- Zone géographique: Cameroun
- Devise: XAF
- Coûts indirects: 3 %
- Frais généraux: 13 %
- Bénéfice: 6 %
- TVA: 19.25 %

## E Enveloppe et finition extérieure

### EG Garde-corps

#### EGB Balustrades

**EGB020** U Pilastre.
Pilier préfabriqué en béton pour balustrade de section carrée de 25x25x70 cm, mis en place en façade avec du mortier de ciment et de chaux, confectionné sur chantier, dosage 1:1:7. Comprend l'arrêt en forme de coupe jardinière de 27x27x20 cm, l'implantation, le nivellement, le jointoiement et le nettoyage.
Inclut: Nettoyage et préparation du bord de l'appui. Implantation, présentation et montage à sec des pièces. Mise en place des pièces d'arrêt. Jointoiement et profilage des joints avec du mortier de ciment.
Critère pour le métré: Nombre d'unités prévues, selon documentation graphique du Projet.
Critère pour le mémoire: On mesurera le nombre d'unités réellement exécutées selon les spécifications du Projet.

| Code | U | Désignation | Quantité | Prix | Montant |
|---|---|---|---|---|---|
| mt20bhp040a | U | Poteau carré préfabriqué en béton blanc pour balustrade, 25x25x70 cm, base comprise. (matériau) | 1 | 22920.55 | 22920.550 |
| mt20bhp060D | U | Arrêt coupe jardinière préfabriqué en béton blanc pour pilier de balustrade, 27x27x20 cm. (matériau) | 1 | 5066.02 | 5066.020 |
| mt08aaa010a | m³ | Eau. (matériau) | 0.006 | 1088.23 | 6.529 |
| mt01arg005a | t | Sable de carrière, pour mortier confectionné sur le chantier. (matériau) | 0.002 | 11771.8 | 23.544 |
| mt08cem041a | kg | Ciment blanc en sacs. (matériau) | 0.25 | 112.29 | 28.073 |
| mt08cal011a | kg | Chaux aérienne hydratée, type CL 90-S, selon NF EN 459-1, en sacs. (matériau) | 0.25 | 316.68 | 79.170 |
| mq06hor010 | h | Bétonnière électrique avec une capacité de gâchage de 160 l. (matériel) | 0.006 | 1663.34 | 9.980 |
| mo020 | h | Compagnon professionnel III/CP2 construction. (main-d'œuvre) | 0.262 | 1727.44 | 452.589 |
| mo113 | h | Ouvrier d'exécution I/OE1 construction. (main-d'œuvre) | 0.273 | 1065.7 | 290.936 |
| % | % | Frais de chantier des unités d'ouvrage | 2 % | 28877.391 | 577.548 |
|  |  | Coûts directs |  |  | 29454.939 |

Déchets:
- pose: mt20bhp040a Poteau carré préfabriqué en béton blanc pour balustrade, 25x25x70 cm, base comprise; facteur de déchet 0.0248
- pose: mt20bhp060D Arrêt coupe jardinière préfabriqué en béton blanc pour pilier de balustrade, 27x27x20 cm; facteur de déchet 0.0248
- pose: mt01arg005a Sable de carrière, pour mortier confectionné sur le chantier; facteur de déchet 0.00501329
- pose: mt08cem041a Ciment blanc en sacs; facteur de déchet 0.0063
- pose: mt08cal011a Chaux aérienne hydratée, type CL 90-S, selon NF EN 459-1, en sacs; facteur de déchet 0.042

## Ressources

**mt20bhp040a** U Poteau carré préfabriqué en béton blanc pour balustrade, 25x25x70 cm, base comprise
Données techniques: Coût énergétique 5.880 MJ; Émission de CO2 4.739 kg; Code CED 17 01 01; Masse de l'élément 30 kg; Volume 0.02 m3
Déchets:
- emballage: re170201 Bois. (composant de déchet); quantité 0.001 kg; Code CED 17 02 01; Masse de l'élément 1 kg; Volume 0.000909 m3
- emballage: re170203 Plastique. (composant de déchet); quantité 0.05 kg; Code CED 17 02 03; Masse de l'élément 1 kg; Volume 0.001667 m3

**mt20bhp060D** U Arrêt coupe jardinière préfabriqué en béton blanc pour pilier de balustrade, 27x27x20 cm
Données techniques: Coût énergétique 6.120 MJ; Émission de CO2 5.939 kg; Code CED 17 01 01; Masse de l'élément 38 kg; Volume 0.025333 m3
Déchets:
- emballage: re170201 Bois; quantité 0.001 kg
- emballage: re170203 Plastique; quantité 0.05 kg

**mt08aaa010a** m³ Eau
Données techniques: Coût énergétique 60.000 MJ; Émission de CO2 30.000 kg

**mt01arg005a** t Sable de carrière, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois; quantité 0.001 kg
- emballage: re170203 Plastique; quantité 0.003 kg

**mt08cal011a** kg Chaux aérienne hydratée, type CL 90-S, selon NF EN 459-1, en sacs
Données techniques: Coût énergétique 5.019 MJ; Émission de CO2 0.227 kg; Code CED 17 09 04; Masse de l'élément 1 kg; Volume 0.000667 m3
Déchets:
- emballage: re150101 Emballages en papier et en carton; quantité 0.009 kg
- emballage: re170203 Plastique; quantité 0.002 kg
