# Drainage des chapes flottantes avec des dalles à plots en polyéthylène

- Propriété du fichier: CYPE Ingenieros S.A.
- Format: FIEBDC-3/2016
- Logiciel: Générateur de prix de la construction. CYPE Ingenieros, S.A.
- Date: 19/09/2024
- Zone géographique: Cameroun
- Devise: XAF
- Coûts indirects: 3 %
- Frais généraux: 13 %
- Bénéfice: 6 %
- TVA: 19.25 %

## E Enveloppe et finition extérieure

### EJ Étanchéité: drainages

#### EJS Sols

**EJS030** m² Drainage des chapes flottantes avec des dalles à plots en polyéthylène.
Drainage des chapes flottantes avec dalle à plots, en polyéthylène de haute résistance à la compression avec ouvertures et caniveaux de drainage, 120x90 cm, placée directement sur l'imperméabilisation.
Inclut: Nettoyage et préparation de la surface support. Coupe et préparation de la plaque drainante. Mise en place de la plaque drainante.
Critère pour le métré: Surface mesurée selon documentation graphique du Projet.
Critère pour le mémoire: On mesurera la surface réellement exécutée selon les spécifications du Projet.

| Code | U | Désignation | Quantité | Prix | Montant |
|---|---|---|---|---|---|
| mt17sch060a | m² | Dalle à plots, en polyéthylène de haute résistance à la compression avec ouvertures et caniveaux de drainage, 120x90 cm, pour tubes de 14 mm de diamètre, pas de pose multiple de 7,5 cm, liaison entre plaques par recouvrement d'une rangée de nodules. (matériau) | 1 | 16426.94 | 16426.940 |
| mo029 | h | Compagnon professionnel III/CP2 poseur de membranes d'étanchéité. (main-d'œuvre) | 0.049 | 1727.44 | 84.645 |
| mo067 | h | Ouvrier professionnel II/OP poseur de membranes d'étanchéité. (main-d'œuvre) | 0.049 | 1107.54 | 54.269 |
| % | % | Frais de chantier des unités d'ouvrage | 2 % | 16565.854 | 331.317 |
|  |  | Coûts directs |  |  | 16897.171 |
