# Fenêtre de toit "VELUX"

- Propriété du fichier: CYPE Ingenieros S.A.
- Format: FIEBDC-3/2016
- Logiciel: Générateur de prix de la construction. CYPE Ingenieros, S.A.
- Date: 04/04/2024
- Zone géographique: Cameroun
- Devise: XAF
- Coûts indirects: 3 %
- Frais généraux: 13 %
- Bénéfice: 6 %
- TVA: 19.25 %

## E Enveloppe et finition extérieure

### EM Menuiseries extérieures

#### EMF Fenêtres de toit

**EMF020** U Fenêtre de toit "VELUX".
Fenêtre de toit, modèle GGL CK01 2070 "VELUX", avec ouverture tournante à actionnement manuel à l'aide d'une barre de manoeuvre, de 55x70 cm, réalisée en bois lamellé-collé de pin nordique avec traitement fongicide, finition peinte, couleur blanche, avec peinture acrylique en base aqueuse résistante aux rayons UV, avec double vitrage Feuilleté (70) (vitrage intérieur feuilleté de 3+3 mm avec film basse émissivité thermique, lame d'air remplie de gaz argon de 15 mm, vitrage extérieur trempé de 4 mm avec film basse émissivité thermique et séparateur en acier inoxydable), sur un toit de profil ondulé en tuile, en fibrociment ou en matériaux similaires, avec des pentes de 15° à 90°, avec cadre d'étanchéité en aluminium, modèle EDW CK01 0000.
Inclut: Implantation. Présentation, aplomb et nivellement du cadre. Vissage des éléments de fixation du cadre. Scellement des joints périphériques. Mise en place d'un couvre-joints. Mise en place des accessoires.
Critère pour le métré: Nombre d'unités prévues, selon documentation graphique du Projet.
Critère pour le mémoire: On mesurera le nombre d'unités réellement exécutées selon les spécifications du Projet.

| Code | U | Désignation | Quantité | Prix | Montant |
|---|---|---|---|---|---|
| mt22vtg012aaa | U | Fenêtre de toit, modèle GGL CK01 2070 "VELUX", avec ouverture tournante à actionnement manuel à l'aide d'une barre de manoeuvre, de 55x70 cm, réalisée en bois lamellé-collé de pin nordique avec traitement fongicide, finition peinte, couleur blanche, avec peinture acrylique en base aqueuse résistante aux rayons UV, avec double vitrage Feuilleté (70) (vitrage intérieur feuilleté de 3+3 mm avec film basse émissivité thermique, lame d'air remplie de gaz argon de 15 mm, vitrage extérieur trempé de 4 mm avec film basse émissivité thermique et séparateur en acier inoxydable), ailette de ventilation avec filtre d'air, cadre et vantail avec double joint d'herméticité et charnières de friction en acier chromé. (matériau) | 1 | 267349.71 | 267349.710 |
| mt22vtw100ca | U | Précadre en acier galvanisé avec isolation en mousse de polyuréthane, canal supérieur de drainage et membrane imperméable périmétrique BFX 1000, pour fenêtre de toit, modèle BDX 2000 CK01 "VELUX", de 55x70 cm, pour toit avec pente supérieure à 15°. (matériau) | 1 | 46828.77 | 46828.770 |
| mt22vtw010caa | U | Cadre d'étanchéité en aluminium pour fenêtre de toit, modèle EDW CK01 0000 "VELUX", de 55x70 cm, couleur grise, pour toit de profil ondulé en tuile, en fibrociment ou en matériaux similaires avec pente supérieure à 15°. (matériau) | 1 | 74926.03 | 74926.030 |
| mo011 | h | Compagnon professionnel III/CP2 monteur. (main-d'œuvre) | 1.179 | 1775.06 | 2092.796 |
| mo080 | h | Ouvrier professionnel II/OP monteur. (main-d'œuvre) | 0.589 | 1107.54 | 652.341 |
| % | % | Frais de chantier des unités d'ouvrage | 2 % | 391849.647 | 7836.993 |
|  |  | Coûts directs |  |  | 399686.640 |

Déchets:
- pose: mt22vtw010caa; facteur de déchet 0.024

## Ressources

**mt22vtg012aaa** U Fenêtre de toit
Données techniques: Coût énergétique 510.086 MJ; Émission de CO2 -6.405 kg
Déchets:
- emballage: re170203 Plastique. (composant de déchet); quantité 0.113 kg; Code CED 17 02 03; Masse de l'élément 1 kg; Volume 0.001667 m3
- emballage: re170604 Matériaux d'isolation distincts de ceux spécifiés dans les codes 17 06 01 et 17 06 03. (composant de déchet); quantité 0.025 kg; Code CED 17 06 04; Masse de l'élément 1 kg; Volume 0.001667 m3

**mt22vtw010caa** U Cadre d'étanchéité en aluminium pour fenêtre de toit
Données techniques: Coût énergétique 12.866 MJ; Émission de CO2 0.928 kg; Code CED 17 04 02; Masse de l'élément 0.108 kg; Volume 0.000072 m3
Déchets:
- emballage: re170203 Plastique; quantité 0.008 kg
