# Grille de ventilation à lames fixes en aluminium

- Propriété du fichier: CYPE Ingenieros S.A.
- Format: FIEBDC-3/2016
- Logiciel: Générateur de prix de la construction. CYPE Ingenieros, S.A.
- Date: 04/04/2024
- Zone géographique: Cameroun
- Devise: XAF
- Coûts indirects: 3 %
- Frais généraux: 13 %
- Bénéfice: 6 %
- TVA: 19.25 %

## E Enveloppe et finition extérieure

### EM Menuiseries extérieures

#### EMI Grilles de ventilation

**EMI020** m² Grille de ventilation à lames fixes en aluminium.
Grille de ventilation à lames fixes en aluminium laqué couleur avec 60 microns d'épaisseur minimale de film sec. Comprend les vis.
Inclut: Marquage des points de fixation. Mise en place et fixation.
Critère pour le métré: Surface du vide à fermer, mesurée selon documentation graphique du Projet.
Critère pour le mémoire: On mesurera, avec les dimensions du vide, la surface réellement exécutée selon les spécifications du Projet.

| Code | U | Désignation | Quantité | Prix | Montant |
|---|---|---|---|---|---|
| mt25pce020d | m² | Jalousie à lames fixes en aluminium laqué de couleur. (matériau) | 1.02 | 34242.22 | 34927.064 |
| mt23ppb011 | U | Vis en acier 19/22 mm. (matériau) | 4 | 22.48 | 89.920 |
| mo018 | h | Compagnon professionnel III/CP2 menuisier PVC et métal. (main-d'œuvre) | 0.061 | 1750.08 | 106.755 |
| mo059 | h | Ouvrier professionnel II/OP menuisier PVC et métal. (main-d'œuvre) | 0.123 | 1109.65 | 136.487 |
| % | % | Frais de chantier des unités d'ouvrage | 2 % | 35260.226 | 705.205 |
|  |  | Coûts directs |  |  | 35965.431 |

Déchets:
- pose: mt25pce020d Jalousie à lames fixes en aluminium laqué de couleur; facteur de déchet 0.024
- pose: mt23ppb011 Vis en acier 19/22 mm; facteur de déchet 0.005

## Ressources

**mt25pce020d** m² Jalousie à lames fixes en aluminium laqué de couleur
Données techniques: Coût énergétique 1098.131 MJ; Émission de CO2 78.506 kg; Code CED 17 04 02; Masse de l'élément 10 kg; Volume 0.006667 m3
Déchets:
- emballage: re170203 Plastique. (composant de déchet); quantité 0.022 kg; Code CED 17 02 03; Masse de l'élément 1 kg; Volume 0.001667 m3

**mt23ppb011** U Vis en acier 19/22 mm
Données techniques: Coût énergétique 0.042 MJ; Émission de CO2 0.003 kg; Code CED 17 04 05; Masse de l'élément 0.0042 kg; Volume 0.000002 m3
Déchets:
- emballage: re150101 Emballages en papier et en carton. (composant de déchet); quantité 0.001 kg; Code CED 15 01 01; Masse de l'élément 1 kg; Volume 0.001333 m3
