# Poteau de protection

- Propriété du fichier: CYPE Ingenieros S.A.
- Format: FIEBDC-3/2016
- Logiciel: Générateur de prix de la construction. CYPE Ingenieros, S.A.
- Date: 04/04/2024
- Zone géographique: Cameroun
- Devise: XAF
- Coûts indirects: 3 %
- Frais généraux: 13 %
- Bénéfice: 6 %
- TVA: 19.25 %

## E Enveloppe et finition extérieure

### EM Menuiseries extérieures

#### EMN Equipement pour quai de chargement

**EMN040** U Poteau de protection.
Poteau de protection circulaire, en composite, de 100 mm de diamètre et de 530 mm de longueur, de couleur jaune, fixé à l'aide de cheville à expansion.
Inclut: Implantation. Mise en place et fixation du poteau de protection.
Critère pour le métré: Nombre d'unités prévues, selon documentation graphique du Projet.
Critère pour le mémoire: On mesurera le nombre d'unités réellement exécutées selon les spécifications du Projet.

| Code | U | Désignation | Quantité | Prix | Montant |
|---|---|---|---|---|---|
| mt26amc060g | U | Poteau de protection circulaire, en composite, de 100 mm de diamètre et de 530 mm de longueur, de couleur jaune, pour la délimitation des espaces et la protection des différents éléments situés au quai de chargement face aux chocs de véhicules. (matériau) | 1 | 100492.48 | 100492.480 |
| mt26aaa023b | U | Ancrage mécanique avec douille à expansion en acier inoxydable AISI 316, écrou et rondelle. (matériau) | 2 | 4180.53 | 8361.060 |
| mo011 | h | Compagnon professionnel III/CP2 monteur. (main-d'œuvre) | 0.262 | 1775.06 | 465.066 |
| mo080 | h | Ouvrier professionnel II/OP monteur. (main-d'œuvre) | 0.262 | 1107.54 | 290.175 |
| % | % | Frais de chantier des unités d'ouvrage | 2 % | 109608.781 | 2192.176 |
|  |  | Coûts directs |  |  | 111800.957 |

## Ressources

**mt26aaa023b** U Ancrage mécanique avec douille à expansion en acier inoxydable AISI 316, écrou et rondelle
Données techniques: Coût énergétique 3.908 MJ; Émission de CO2 0.567 kg; Code CED 17 04 05; Masse de l'élément 0.08 kg; Volume 0.000038 m3
Déchets:
- emballage: re150101 Emballages en papier et en carton. (composant de déchet); quantité 0.002 kg; Code CED 15 01 01; Masse de l'élément 1 kg; Volume 0.001333 m3
- emballage: re170203 Plastique. (composant de déchet); quantité 0.001 kg; Code CED 17 02 03; Masse de l'élément 1 kg; Volume 0.001667 m3
