# Vitrage en verre feuilleté de sécurité, pare-balles

- Propriété du fichier: CYPE Ingenieros S.A.
- Format: FIEBDC-3/2016
- Logiciel: Générateur de prix de la construction. CYPE Ingenieros, S.A.
- Date: 19/09/2024
- Zone géographique: Cameroun
- Devise: XAF
- Coûts indirects: 3 %
- Frais généraux: 13 %
- Bénéfice: 6 %
- TVA: 19.25 %

## E Enveloppe et finition extérieure

### EV Vitrages

#### EVS Feuilletés

**EVS030** m² Vitrage en verre feuilleté de sécurité, pare-balles.
Vitrage en verre feuilleté de sécurité, pare-balle, de 50 mm d'épaisseur, incolore, classe de résistance SG2-S, selon NF EN 1063, fixation sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21ves030qj | m² | Verre feuilleté de sécurité, pare-balle, de 50 mm d'épaisseur, incolore, classe de résistance SG2-S, selon NF EN 1063. Selon NF EN ISO 12543-2 et NF EN 14449. (matériau) | 1.006 | 811457.44 | 816326.185 |
| mt21vva015a | U | Cartouche de 310 ml de silicone neutre, incolore, dureté Shore A approchée de 23, selon NF EN ISO 868 et reprise élastique >=80%, selon NF EN ISO 7389. (matériau) | 0.29 | 4914.04 | 1425.072 |
| mt21vva021 | U | Produits complémentaires pour la mise en place de verres. (matériau) | 1 | 1072.8 | 1072.800 |
| mo055 | h | Compagnon professionnel III/CP2 vitrier. (main-d'œuvre) | 0.644 | 1838.29 | 1183.859 |
| mo110 | h | Ouvrier professionnel II/OP vitrier. (main-d'œuvre) | 0.644 | 1177.62 | 758.387 |
| % | % | Frais de chantier des unités d'ouvrage | 2 % | 820766.303 | 16415.326 |
|  |  | Coûts directs |  |  | 837181.629 |

Déchets:
- pose: mt21ves030qj; facteur de déchet 0.0055
- pose: mt21vva015a; facteur de déchet 0.06

## Ressources

**mt21ves030qj** m² Verre feuilleté de sécurité
Données techniques: Coût énergétique 1751.166 MJ; Émission de CO2 131.077 kg; Code CED 17 02 02; Masse de l'élément 117 kg; Volume 0.117 m3
Déchets:
- emballage: re170604 Matériaux d'isolation distincts de ceux spécifiés dans les codes 17 06 01 et 17 06 03. (composant de déchet); quantité 0.016 kg; Code CED 17 06 04; Masse de l'élément 1 kg; Volume 0.001667 m3

**mt21vva015a** U Cartouche de 310 ml de silicone neutre
Données techniques: Coût énergétique 87.088 MJ; Émission de CO2 3.667 kg; Code CED 17 09 04; Masse de l'élément 0.45 kg; Volume 0.0003 m3
Déchets:
- emballage: re170203 Plastique. (composant de déchet); quantité 0.1 kg; Code CED 17 02 03; Masse de l'élément 1 kg; Volume 0.001667 m3
