# Profilé de transition entre les revêtements au même niveau, en acier inoxydable

- Propriété du fichier: CYPE Ingenieros S.A.
- Format: FIEBDC-3/2016
- Logiciel: Générateur de prix de la construction. CYPE Ingenieros, S.A.
- Date: 04/04/2024
- Zone géographique: Cameroun
- Devise: XAF
- Coûts indirects: 3 %
- Frais généraux: 13 %
- Bénéfice: 6 %
- TVA: 19.25 %

## F Aménagements et finitions

### FE Éléments complémentaires de finitions

#### FEP Profilés décoratifs

**FEP110** m Profilé de transition entre les revêtements au même niveau, en acier inoxydable.
Profilé de transition entre les revêtements au même niveau, en acier inoxydable AISI 304, avec surface lisse, de 50 mm de largeur et 4 mm de hauteur. POSE: avec des vis.
Inclut: Préparation de la surface support. Implantation. Découpe et préparation. Mise en place et fixation.
Critère pour le métré: Longueur mesurée selon documentation graphique du Projet. Le métré par casses et découpes n'a pas été augmenté, puisque 5% de pièces de plus ont été considérées dans la décomposition.
Critère pour le mémoire: On mesurera la longueur réellement exécutée selon les spécifications du Projet.

| Code | U | Désignation | Quantité | Prix | Montant |
|---|---|---|---|---|---|
| mt18jpc070qa | m | Profilé de transition entre les revêtements au même niveau, en acier inoxydable AISI 304, avec surface lisse, de 50 mm de largeur et 4 mm de hauteur, avec trous à visser à la surface support et vis. (matériau) | 1.05 | 7080.51 | 7434.536 |
| mo023 | h | Compagnon professionnel III/CP2 carreleur en revêtements de sols. (main-d'œuvre) | 0.068 | 1727.44 | 117.466 |
| % | % | Frais de chantier des unités d'ouvrage | 2 % | 7552.002 | 151.040 |
|  |  | Coûts directs |  |  | 7703.042 |

Déchets:
- pose: mt18jpc070qa; facteur de déchet 0.0045

## Ressources

**mt18jpc070qa** m Profilé de transition entre les revêtements au même niveau
Données techniques: Coût énergétique 11.251 MJ; Émission de CO2 1.578 kg; Code CED 17 04 05; Masse de l'élément 0.22 kg; Volume 0.000105 m3
Déchets:
- emballage: re170203 Plastique. (composant de déchet); quantité 0.008 kg; Code CED 17 02 03; Masse de l'élément 1 kg; Volume 0.001667 m3
