# Faux plafond continu pour chambre froide, de panneaux sandwich isothermes, en acier

- Propriété du fichier: CYPE Ingenieros S.A.
- Format: FIEBDC-3/2016
- Logiciel: Générateur de prix de la construction. CYPE Ingenieros, S.A.
- Date: 03/11/2025
- Zone géographique: Cameroun
- Devise: XAF
- Coûts indirects: 3 %
- Frais généraux: 13 %
- Bénéfice: 6 %
- TVA: 19.25 %

## F Aménagements et finitions

### FL Revêtements de plafonds

#### FLF Plafonds suspendus non démontables, en panneaux sandwich isothermes

**FLF010** m² Faux plafond continu pour chambre froide, de panneaux sandwich isothermes, en acier
Faux plafond continu suspendu, pour chambre froide de produits réfrigérés avec température ambiante supérieure à 0°C, situé à une hauteur inférieure à 4 m, constitué de: OSSATURE: ossature apparente, comprenant profilés primaires oméga, en aluminium laqué enrobé de PVC, suspendus du plancher ou de l'élément porteur avec tendeurs à corps ouvert, tiges filetées M10, de 100 cm, pitons et câble en acier galvanisé de 4 mm de diamètre, PANNEAUX: panneaux sandwich isolants à rainure et languette en acier prélaqué, de 120 mm d'épaisseur et 1130 mm de largeur, Euroclasse B-s2, d0 de réaction au feu selon NF EN 13501-1, constitués de double face métallique en tôle d'acier prélaqué, finition avec peinture au polyester pour usage alimentaire, couleur blanche, d'épaisseur extérieure 0,5 mm et épaisseur intérieure 0,5 mm et âme isolante de polyuréthane de 40 kg/m³ de densité moyenne.
Inclut: Implantation des axes de la structure métallique. Signalisation des points d'ancrage au plancher ou à l'élément support. Nivèlement et suspension des profilés primaires de la structure. Découpe des panneaux. Mise en place des panneaux. Résolution des rencontres et des points singuliers.
Critère pour le métré: Surface mesurée entre les parements, selon documentation graphique du Projet, sans déduire les trémies pour les installations.
Critère pour le mémoire: On mesurera la surface réellement exécutée selon les spécifications du Projet.

| Code | U | Désignation | Quantité | Prix | Montant |
|---|---|---|---|---|---|
| mt12ppa040ee | m² | Panneau sandwich isolant à rainure et languette en acier prélaqué, de 120 mm d'épaisseur et 1130 mm de largeur, Euroclasse B-s2, d0 de réaction au feu selon NF EN 13501-1, constitué de double face métallique en tôle d'acier prélaqué, finition avec peinture au polyester pour usage alimentaire, couleur blanche, d'épaisseur extérieure 0,5 mm et épaisseur intérieure 0,5 mm et âme isolante de polyuréthane de densité moyenne 40 kg/m³, arrêts et accessoires; pour chambres froides avec de conditions de température ambiante supérieure à 0°C. (matériau) | 1.05 | 30205.56 | 31715.838 |
| mt12psa050 | U | Kit composé de profilé oméga en aluminium laqué enrobé de PVC, avec plaque de fixation, de 4 m de longueur, 4 tendeurs à corps ouvert, 4 tiges filetées M10, de 100 cm, avec deux écrous et une rondelle, 4 pitons avec connexion filetée en acier zingué M10, câble en acier galvanisé de 4 mm de diamètre et 25 m de longueur et 16 porte-câbles en acier galvanisé, pour la mise en place du faux plafond continu en chambre froide de panneaux sandwich isolants, en acier. (matériau) | 0.45 | 89237.83 | 40157.024 |
| mt13ccg030e | U | Vis autoformeuse de 4,2x13 mm d'acier inoxydable, avec rondelle. (matériau) | 10 | 34 | 340.000 |
| mo053 | h | Compagnon professionnel III/CP2 plaquiste. (main-d'œuvre) | 1.317 | 1899.84 | 2502.089 |
| mo100 | h | Ouvrier professionnel II/OP plaquiste. (main-d'œuvre) | 1.317 | 1185.16 | 1560.856 |
| % | % | Frais de chantier des unités d'ouvrage | 2 % | 76275.807 | 1525.516 |
|  |  | Coûts directs |  |  | 77801.323 |

Déchets:
- pose: mt12ppa040ee; facteur de déchet 0.0072
- pose: mt13ccg030e Vis autoformeuse de 4,2x13 mm d'acier inoxydable, avec rondelle; facteur de déchet 0.005

## Ressources

**mt12ppa040ee** m² Panneau sandwich isolant à rainure et languette en acier prélaqué
Données techniques: Coût énergétique 288.503 MJ; Émission de CO2 12.626 kg; Code CED 17 04 05; Masse de l'élément 13.05 kg; Volume 0.006214 m3
Déchets:
- emballage: re170203 Plastique. (composant de déchet); quantité 0.032 kg; Code CED 17 02 03; Masse de l'élément 1 kg; Volume 0.001667 m3

**mt13ccg030e** U Vis autoformeuse de 4,2x13 mm d'acier inoxydable, avec rondelle
Données techniques: Coût énergétique 0.124 MJ; Émission de CO2 0.019 kg; Code CED 17 04 05; Masse de l'élément 0.0026 kg; Volume 0.000001 m3
Déchets:
- emballage: re150101 Emballages en papier et en carton. (composant de déchet); quantité 0.001 kg; Code CED 15 01 01; Masse de l'élément 1 kg; Volume 0.001333 m3
