# Trappe pour faux plafond continu en plaques de plâtre. Système "PLACO"

- Propriété du fichier: CYPE Ingenieros S.A.
- Format: FIEBDC-3/2016
- Logiciel: Générateur de prix de la construction. CYPE Ingenieros, S.A.
- Date: 19/09/2024
- Zone géographique: Cameroun
- Devise: XAF
- Coûts indirects: 3 %
- Frais généraux: 13 %
- Bénéfice: 6 %
- TVA: 19.25 %

## F Aménagements et finitions

### FL Revêtements de plafonds

#### FLN Plafonds suspendus non démontables, en plaques de plâtre

**FLN070** U Trappe pour faux plafond continu en plaques de plâtre. Système "PLACO".
Trappe d'accès, Alutramp "PLACO", de 600x600 mm, constituée de cadre en aluminium et porte de plaque de plâtre avec faible absorption d'eau en surface, Placomarine PPM 13, pour faux plafond continu en plaques de plâtre. Comprend accessoires de montage.
Inclut: Marquage et découpe de la plaque de plâtre. Mise en place du cadre. Mise en place et vissage de la porte. Résolution des rencontres et des points singuliers.
Critère pour le métré: Nombre d'unités prévues, selon documentation graphique du Projet.
Critère pour le mémoire: On mesurera le nombre d'unités réellement mises en place selon les spécifications du Projet.

| Code | U | Désignation | Quantité | Prix | Montant |
|---|---|---|---|---|---|
| mt12plk070b | U | Trappe d'accès, Alutramp "PLACO", de 600x600 mm, constituée de cadre en aluminium et porte de plaque de plâtre avec faible absorption d'eau en surface, Placomarine PPM 13. (matériau) | 1 | 30719.67 | 30719.670 |
| mo015 | h | Compagnon professionnel III/CP2 monteur de faux plafonds en plaques de plâtre. (main-d'œuvre) | 0.527 | 1775.06 | 935.457 |
| mo082 | h | Ouvrier professionnel II/OP monteur de faux plafonds en plaques de plâtre. (main-d'œuvre) | 0.263 | 1107.54 | 291.283 |
| % | % | Frais de chantier des unités d'ouvrage | 2 % | 31946.410 | 638.928 |
|  |  | Coûts directs |  |  | 32585.338 |

## Ressources

**mt12plk070b** U Trappe d'accès, Alutramp "PLACO"
Données techniques: Coût énergétique 176.482 MJ; Émission de CO2 12.843 kg
Déchets:
- emballage: re150101 Emballages en papier et en carton. (composant de déchet); quantité 0.072 kg; Code CED 15 01 01; Masse de l'élément 1 kg; Volume 0.001333 m3
