# Vernissage d'une marche en bois avec un vernis à l'eau

- Propriété du fichier: CYPE Ingenieros S.A.
- Format: FIEBDC-3/2016
- Logiciel: Générateur de prix de la construction. CYPE Ingenieros, S.A.
- Date: 19/09/2024
- Zone géographique: Cameroun
- Devise: XAF
- Coûts indirects: 3 %
- Frais généraux: 13 %
- Bénéfice: 6 %
- TVA: 19.25 %

## F Aménagements et finitions

### FP Peintures

#### FPB Spéciales bois

**FPB070** U Vernissage d'une marche en bois avec un vernis à l'eau.
Application manuelle de deux couches de vernis à l'eau pour revêtements de sols en bois, à deux composants, à pore fermé, finition mat, incolore, appliqué à la brosse, au rouleau ou au pistolet, non diluée, (rendement: 0,08 l/m² chaque couche); (), sur surface de marche en bois massif, sur toutes ses faces et bords, à l'intérieur.
Critère d'évaluation économique: Le prix comprend la protection des éléments du contour qui pourraient être affectés pendant les travaux, mais il ne comprend pas la préparation du support.
Inclut: Application d'une couche de fond et une couche de finition.
Critère pour le métré: Nombre d'unités prévues, selon documentation graphique du Projet.
Critère pour le mémoire: On mesurera le nombre d'unités réellement exécutées selon les spécifications du Projet.

| Code | U | Désignation | Quantité | Prix | Montant |
|---|---|---|---|---|---|
| mt27baj070a | l | Vernis à l'eau pour revêtements de sols en bois, à deux composants pour intérieur, à pore fermé, incolore, finition mat, à base de résines de polyuréthane aliphatique, avec résistance au glissement entre 35 et 45 selon DIN CEN/TS 12633, Euroclasse Bfl-s1 de réaction au feu, selon NF EN 13501-1, à appliquer à la brosse, au rouleau ou au pistolet. (matériau) | 0.088 | 20366.43 | 1792.246 |
| mo038 | h | Compagnon professionnel III/CP2 peintre. (main-d'œuvre) | 0.22 | 1727.44 | 380.037 |
| mo076 | h | Ouvrier professionnel II/OP peintre. (main-d'œuvre) | 0.037 | 1107.54 | 40.979 |
| % | % | Frais de chantier des unités d'ouvrage | 2 % | 2213.262 | 44.265 |
|  |  | Coûts directs |  |  | 2257.527 |

Déchets:
- pose: mt27baj070a; facteur de déchet 0.0275

## Ressources

**mt27baj070a** l Vernis à l'eau pour revêtements de sols en bois
Données techniques: Coût énergétique 34.565 MJ; Émission de CO2 2.051 kg; Code CED 08 01 11; Masse de l'élément 1.07 kg; Volume 0.001189 m3
Déchets:
- emballage: re150104 Emballages métalliques. (composant de déchet); quantité 0.057 kg; Code CED 15 01 04; Masse de l'élément 1 kg; Volume 0.001667 m3
