# Bande protectrice en vinyle

- Propriété du fichier: CYPE Ingenieros S.A.
- Format: FIEBDC-3/2016
- Logiciel: Générateur de prix de la construction. CYPE Ingenieros, S.A.
- Date: 04/04/2024
- Zone géographique: Cameroun
- Devise: XAF
- Coûts indirects: 3 %
- Frais généraux: 13 %
- Bénéfice: 6 %
- TVA: 19.25 %

## F Aménagements et finitions

### FR Protections

#### FRP Bandes de protection pour parements verticaux

**FRP010** m Bande protectrice en vinyle.
Bande protectrice en vinyle, de 180 mm de largeur et 2 mm d'épaisseur, de couleur grise, fixée avec adhésif en polyuréthane au parement.
Inclut: Implantation. Fixation de la bande au parement vertical.
Critère pour le métré: Longueur mesurée aux axes, selon documentation graphique du Projet.
Critère pour le mémoire: On mesurera, aux axes, la longueur réellement exécutée selon les spécifications du Projet.

| Code | U | Désignation | Quantité | Prix | Montant |
|---|---|---|---|---|---|
| mt53pdi010na | m | Bande protectrice en vinyle, de 180 mm de largeur et 2 mm d'épaisseur, de couleur grise, Euroclasse B-s1, d0 de réaction au feu, selon NF EN 13501-1. (matériau) | 1.05 | 27345.54 | 28712.817 |
| mt47adc110a | kg | Adhésif spécial de polyuréthane bicomposant. (matériau) | 0.3 | 3972.53 | 1191.759 |
| mo011 | h | Compagnon professionnel III/CP2 monteur. (main-d'œuvre) | 0.061 | 1775.06 | 108.279 |
| mo080 | h | Ouvrier professionnel II/OP monteur. (main-d'œuvre) | 0.061 | 1107.54 | 67.560 |
| % | % | Frais de chantier des unités d'ouvrage | 2 % | 30080.415 | 601.608 |
|  |  | Coûts directs |  |  | 30682.023 |

Déchets:
- pose: mt53pdi010na; facteur de déchet 0.0556931
- pose: mt47adc110a Adhésif spécial de polyuréthane bicomposant; facteur de déchet 0.038685

## Ressources

**mt53pdi010na** m Bande protectrice en vinyle
Données techniques: Coût énergétique 28.984 MJ; Émission de CO2 1.439 kg; Code CED 17 02 03; Masse de l'élément 0.29 kg; Volume 0.000483 m3
Déchets:
- emballage: re170203 Plastique. (composant de déchet); quantité 0.009 kg; Code CED 17 02 03; Masse de l'élément 1 kg; Volume 0.001667 m3

**mt47adc110a** kg Adhésif spécial de polyuréthane bicomposant
Données techniques: Coût énergétique 144.471 MJ; Émission de CO2 7.014 kg; Code CED 17 09 04; Masse de l'élément 1 kg; Volume 0.000667 m3
Déchets:
- emballage: re170203 Plastique; quantité 0.003 kg
