# Bande autoadhésive, pour le scellement des joints entre feuilles de mousse de polyuréthane de haute densité

- Propriété du fichier: CYPE Ingenieros S.A.
- Format: FIEBDC-3/2016
- Logiciel: Générateur de prix de la construction. CYPE Ingenieros, S.A.
- Date: 04/04/2024
- Zone géographique: Cameroun
- Devise: XAF
- Coûts indirects: 3 %
- Frais généraux: 13 %
- Bénéfice: 6 %
- TVA: 19.25 %

## F Aménagements et finitions

### FR Protections

#### FRR Feuilles et panneaux de protection pour revêtements muraux

**FRR080** m Bande autoadhésive, pour le scellement des joints entre feuilles de mousse de polyuréthane de haute densité.
Ruban autoadhésif, de 2,5 cm de largeur, couleur à choisir, pour le scellement des joints entre feuilles de mousse de polyuréthane de haute densité, fournie en rouleaux de 135 cm de longueur.
Inclut: Préparation et nettoyage du parement vertical. Implantation. Mise en place de l'élément.
Critère pour le métré: Longueur mesurée aux axes, selon documentation graphique du Projet.
Critère pour le mémoire: On mesurera, aux axes, la longueur réellement exécutée selon les spécifications du Projet.

| Code | U | Désignation | Quantité | Prix | Montant |
|---|---|---|---|---|---|
| mt53pdi100a | m | Ruban autoadhésif, de 2,5 cm de largeur, couleur à choisir, pour le scellement des joints entre feuilles de mousse de polyuréthane de haute densité, fournie en rouleaux de 135 cm de longueur. (matériau) | 1 | 5924.87 | 5924.870 |
| mo080 | h | Ouvrier professionnel II/OP monteur. (main-d'œuvre) | 0.061 | 1107.54 | 67.560 |
| % | % | Frais de chantier des unités d'ouvrage | 2 % | 5992.430 | 119.849 |
|  |  | Coûts directs |  |  | 6112.279 |

Déchets:
- pose: mt53pdi100a; facteur de déchet 0.04

## Ressources

**mt53pdi100a** m Ruban autoadhésif
Données techniques: Coût énergétique 0.363 MJ; Émission de CO2 0.034 kg; Code CED 17 02 03; Masse de l'élément 0.006 kg; Volume 0.00001 m3
Déchets:
- emballage: re170203 Plastique. (composant de déchet); quantité 0.001 kg; Code CED 17 02 03; Masse de l'élément 1 kg; Volume 0.001667 m3
