# Démolition d'une marche

- Propriété du fichier: CYPE Ingenieros S.A.
- Format: FIEBDC-3/2016
- Logiciel: Générateur de prix de la construction. CYPE Ingenieros, S.A.
- Date: 04/04/2024
- Zone géographique: Cameroun
- Devise: XAF
- Coûts indirects: 3 %
- Frais généraux: 13 %
- Bénéfice: 6 %
- TVA: 19.25 %

## F Aménagements et finitions

### FY Revêtements d'escaliers

#### FYD Démolition

**FYD010** m Démolition d'une marche.
Démolition de marches de béton et de leur revêtement d'en terre cuite, avec marteau piqueur, sans détériorer la surface de la paillasse d'escalier, qui restera à découvert, et chargement manuel dans le camion ou la benne.
Inclut: Démolition des marches et de leur revêtement. Fragmentation des décombres en pièces maniables. Retrait et stockage des décombres. Nettoyage des restes d'ouvrage. Chargement manuel des décombres dans le camion ou la benne.
Critère pour le métré: Longueur mesurée selon documentation graphique du Projet.
Critère pour le mémoire: On mesurera la longueur réellement démolie selon les spécifications du Projet.

| Code | U | Désignation | Quantité | Prix | Montant |
|---|---|---|---|---|---|
| mq05mai030 | h | Marteau pneumatique. (matériel) | 0.117 | 2203.13 | 257.766 |
| mq05pdm110 | h | Compresseur portable diesel moyenne pression 10 m³/min. (matériel) | 0.117 | 3736.69 | 437.193 |
| mo112 | h | Ouvrier d'exécution I/OE2 construction. (main-d'œuvre) | 0.566 | 1083.13 | 613.052 |
| % | % | Frais de chantier des unités d'ouvrage | 2 % | 1308.011 | 26.160 |
|  |  | Coûts directs |  |  | 1334.171 |

Déchets:
- démolition: ruo170101 Béton (bétons, mortiers et préfabriqués). (composant de déchet); quantité 68.75 kg; Code CED 17 01 01; Masse de l'élément 1 kg; Volume 0.000667 m3
- démolition: ruo170103 Tuiles et matériaux céramiques. (composant de déchet); quantité 5.66 kg; Code CED 17 01 03; Masse de l'élément 1 kg; Volume 0.0008 m3
