# Plinthe en pierre naturelle

- Propriété du fichier: CYPE Ingenieros S.A.
- Format: FIEBDC-3/2016
- Logiciel: Générateur de prix de la construction. CYPE Ingenieros, S.A.
- Date: 04/04/2024
- Zone géographique: Cameroun
- Devise: XAF
- Coûts indirects: 3 %
- Frais généraux: 13 %
- Bénéfice: 6 %
- TVA: 19.25 %

## F Aménagements et finitions

### FY Revêtements d'escaliers

#### FYP Pierre naturelle

**FYP030** U Plinthe en pierre naturelle.
Plinthe d'escalier de marbre Crème Levant de deux pièces de 37x7x2 cm, face et côtés polis, placé avec du mortier de ciment M-5, dans un escalier avec des marches préalablement revêtues (non comprises dans ce prix). Comprend le jointoiement avec du mortier de joints cémenteux, CG1, pour joints minces (entre 1,5 et 3 mm), avec la même tonalité des pièces.
Inclut: Implantation et tracé de la plinthe. Découpe des pièces. Humectage du support. Mise en place d'une plinthe. Remplissage des joints. Nettoyage.
Critère pour le métré: Nombre d'unités prévues, selon documentation graphique du Projet.
Critère pour le mémoire: On mesurera le nombre d'unités réellement exécutées selon les spécifications du Projet.

| Code | U | Désignation | Quantité | Prix | Montant |
|---|---|---|---|---|---|
| mt18zmn110ka | U | Plinthe d'escalier de marbre national, Crème Levant, de deux pièces, 37x7x2 cm, face et bords polis. (matériau) | 1 | 2017.89 | 2017.890 |
| mt09mor010c | m³ | Mortier de ciment CEM II/B-P 32,5 N type M-5, confectionné sur site avec 250 kg/m³ de ciment et une proportion en volume 1/6. (matériau) | 0.007 | 83648.82 | 585.542 |
| mt09mcr060c | kg | Mortier de joints cémenteux, CG1, pour joint minimum entre 1,5 et 3 mm, selon NF EN 13888. (matériau) | 0.002 | 507.84 | 1.016 |
| mo061 | h | Ouvrier professionnel II/OP carreleur en revêtements de sols. (main-d'œuvre) | 0.198 | 1107.54 | 219.293 |
| % | % | Frais de chantier des unités d'ouvrage | 2 % | 2823.741 | 56.475 |
|  |  | Coûts directs |  |  | 2880.216 |

Déchets:
- pose: mt09mor010c; facteur de déchet 0.0036
- pose: mt09mcr060c Mortier de joints cémenteux, CG1, pour joint minimum entre 1,5 et 3 mm, selon NF EN 13888; facteur de déchet 0.07

## Ressources

**mt09mor010c** m³ Mortier de ciment CEM II/B-P 32,5 N type M-5
Données techniques: Coût énergétique 3724.000 MJ; Émission de CO2 323.000 kg; Code CED 17 01 01; Masse de l'élément 1900 kg; Volume 1.266667 m3

**mt09mcr060c** kg Mortier de joints cémenteux, CG1, pour joint minimum entre 1,5 et 3 mm, selon NF EN 13888
Données techniques: Coût énergétique 7.725 MJ; Émission de CO2 0.576 kg; Code CED 17 09 04; Masse de l'élément 1 kg; Volume 0.000667 m3
Déchets:
- emballage: re150101 Emballages en papier et en carton. (composant de déchet); quantité 0.02 kg; Code CED 15 01 01; Masse de l'élément 1 kg; Volume 0.001333 m3
- emballage: re170201 Bois. (composant de déchet); quantité 0.005 kg; Code CED 17 02 01; Masse de l'élément 1 kg; Volume 0.000909 m3
- emballage: re170203 Plastique. (composant de déchet); quantité 0.008 kg; Code CED 17 02 03; Masse de l'élément 1 kg; Volume 0.001667 m3
