# Bourrage avec du mortier expansif, en reprise en sous-oeuvre de fondation

- Propriété du fichier: CYPE Ingenieros S.A.
- Format: FIEBDC-3/2016
- Logiciel: Générateur de prix de la construction. CYPE Ingenieros, S.A.
- Date: 09/11/2024
- Zone géographique: Cameroun
- Devise: XAF
- Coûts indirects: 3 %
- Frais généraux: 13 %
- Bénéfice: 6 %
- TVA: 19.25 %

## G Structure et gros oeuvre

### GA Transformations et réparations

#### GAO Reprises en sous-oeuvre

**GAO160** m³ Bourrage avec du mortier expansif, en reprise en sous-oeuvre de fondation.
Bourrage via l'injection de mortier expansif, sans retrait, à haute résistance initiale, jusqu'à colmater l'espace présent entre la fondation existante et la nouvelle fondation, ainsi que les cavités pouvant exister après la phase de bétonnage lors des travaux de reprise en sous-oeuvre de fondation, réalisés par parties alternées par phases successives. Comprend la pâte de plâtre et le mastic pour le scellement de l'espace entre la fondation et la reprise en sous-oeuvre.
Inclut: Nettoyage de la face supérieure du rechaussement de la fondation. Humectage des surfaces de contact. Scellement de l'espace entre la fondation et le rechaussement. Mise en place des embouts d'injection. Injection du mortier expansif. Enlèvement du plâtre et des décombres. Nettoyage de l'élément. Chargement des décombres dans le camion ou la benne.
Critère pour le métré: Volume mesuré selon documentation graphique du Projet.
Critère pour le mémoire: On mesurera le volume réellement exécuté selon les spécifications du Projet.

| Code | U | Désignation | Quantité | Prix | Montant |
|---|---|---|---|---|---|
| mt09rec020 | kg | Mortier fluide à base de ciment, légèrement expansif (3% du volume), pour des épaisseurs comprises entre 10 et 30 mm, avec 95 MPa de résistance à la flexo-traction et 10 MPa de résistance à la compression à 28 jours, pour comblements dans les reprise en sous-oeuvre de fondation. (matériau) | 2020 | 444.95 | 898799.000 |
| mt09pye010b | m³ | Pâte de plâtre de construction B1, selon NF EN 13279-1. (matériau) | 0.03 | 108319.49 | 3249.585 |
| mt09rec030 | kg | Mastic de scellement, à résine époxy. (matériau) | 2 | 7090 | 14180.000 |
| mq06eim010 | h | Matériel pour injection manuelle de mortiers fluides et résines. (matériel) | 2.55 | 834.97 | 2129.174 |
| mq06eim020 | U | Embout d'injection pour matériel pour injection manuelle de mortiers fluides et résines. (matériel) | 11.592 | 249.41 | 2891.161 |
| mo042 | h | Compagnon professionnel III/CP2 du béton. (main-d'œuvre) | 2.976 | 1843.02 | 5484.828 |
| mo089 | h | Ouvrier professionnel II/OP du béton. (main-d'œuvre) | 1.488 | 1180.83 | 1757.075 |
| % | % | Frais de chantier des unités d'ouvrage | 2 % | 928490.823 | 18569.816 |
|  |  | Coûts directs |  |  | 947060.639 |

Déchets:
- pose: mt09rec020; facteur de déchet 0.0063
- pose: mt09pye010b Pâte de plâtre de construction B1, selon NF EN 13279-1; facteur de déchet 0.015
- pose: mt09rec030 Mastic de scellement, à résine époxy; facteur de déchet 0.03

## Ressources

**mt09rec020** kg Mortier fluide à base de ciment
Données techniques: Coût énergétique 7.204 MJ; Émission de CO2 0.454 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt09pye010b** m³ Pâte de plâtre de construction B1, selon NF EN 13279-1
Données techniques: Coût énergétique 3829.241 MJ; Émission de CO2 183.696 kg; Code CED 17 08 02; Masse de l'élément 1150 kg; Volume 1.15 m3
Déchets:
- emballage: re150101 Emballages en papier et en carton; quantité 9 kg
- emballage: re170201 Bois; quantité 0.421 kg
- emballage: re170203 Plastique; quantité 0.9 kg

**mt09rec030** kg Mastic de scellement, à résine époxy
Données techniques: Coût énergétique 86.761 MJ; Émission de CO2 3.294 kg; Code CED 17 09 04; Masse de l'élément 1 kg; Volume 0.000667 m3
Déchets:
- emballage: re170203 Plastique; quantité 0.003 kg
