# Poteau en bois scié

- Propriété du fichier: CYPE Ingenieros S.A.
- Format: FIEBDC-3/2016
- Logiciel: Générateur de prix de la construction. CYPE Ingenieros, S.A.
- Date: 09/11/2024
- Zone géographique: Cameroun
- Devise: XAF
- Coûts indirects: 3 %
- Frais généraux: 13 %
- Bénéfice: 6 %
- TVA: 19.25 %

## G Structure et gros oeuvre

### GO Poteaux, poutres et ossatures

#### GOB Bois

**GOB020** m Poteau en bois scié.
Poteau en bois scié de pin, de 140x140 mm de section, avec finition brossée.
Inclut: Implantation et marquage des axes, aux points d'appui des poteaux. Mise en place et fixation provisoire du poteau. Aplomb et nivellement. Exécution des assemblages. Vérification finale de l'aplomb et des niveaux.
Critère pour le métré: Longueur mesurée selon documentation graphique du Projet, y compris les appuis.
Critère pour le mémoire: On mesurera la longueur réellement exécutée selon les spécifications du Projet, y compris les appuis. Tous les éléments intégrants de la structure signalés dans les plans et les détails du projet seront considérés comme inclus.

| Code | U | Désignation | Quantité | Prix | Montant |
|---|---|---|---|---|---|
| mt07mee101iz | m³ | Bois scié de pin pour poteaux, de jusqu'à 5 m de longueur, de 140x140 mm de section, avec finition brossée. (matériau) | 0.02 | 445169.64 | 8903.393 |
| mo048 | h | Compagnon professionnel III/CP2 charpentier bois. (main-d'œuvre) | 0.275 | 1843.02 | 506.831 |
| mo095 | h | Ouvrier professionnel II/OP charpentier bois. (main-d'œuvre) | 0.137 | 1180.83 | 161.774 |
| % | % | Frais de chantier des unités d'ouvrage | 2 % | 9571.998 | 191.440 |
|  |  | Coûts directs |  |  | 9763.438 |

Déchets:
- pose: mt07mee101iz Bois scié de pin pour poteaux, de jusqu'à 5 m de longueur, de 140x140 mm de section, avec finition brossée; facteur de déchet 0.0015

## Ressources

**mt07mee101iz** m³ Bois scié de pin pour poteaux, de jusqu'à 5 m de longueur, de 140x140 mm de section, avec finition brossée
Données techniques: Coût énergétique 17005.075 MJ; Émission de CO2 -501.408 kg; Code CED 17 02 01; Masse de l'élément 380 kg; Volume 0.345455 m3
Déchets:
- emballage: re170203 Plastique. (composant de déchet); quantité 0.04 kg; Code CED 17 02 03; Masse de l'élément 1 kg; Volume 0.001667 m3
