# Démolition d'un chaînage, nervure "in situ" ou poutre en béton armé

- Propriété du fichier: CYPE Ingenieros S.A.
- Format: FIEBDC-3/2016
- Logiciel: Générateur de prix de la construction. CYPE Ingenieros, S.A.
- Date: 04/04/2024
- Zone géographique: Cameroun
- Devise: XAF
- Coûts indirects: 3 %
- Frais généraux: 13 %
- Bénéfice: 6 %
- TVA: 19.25 %

## G Structure et gros oeuvre

### GO Poteaux, poutres et ossatures

#### GOD Démolition

**GOD020** m³ Démolition d'un chaînage, nervure "in situ" ou poutre en béton armé.
Démolition de chaînage en béton armé, avec moyens manuels, marteau piqueur et poste d'oxycoupage, et chargement manuel dans le camion ou la benne.
Inclut: Démolition de l'élément. Coupe des armatures. Fragmentation des décombres en pièces maniables. Retrait et stockage des décombres. Nettoyage des restes d'ouvrage. Chargement manuel des décombres dans le camion ou la benne.
Critère pour le métré: Volume mesuré selon documentation graphique du Projet.
Critère pour le mémoire: On mesurera le volume réellement démoli selon les spécifications du Projet.

| Code | U | Désignation | Quantité | Prix | Montant |
|---|---|---|---|---|---|
| mq05mai030 | h | Marteau pneumatique. (matériel) | 6.376 | 2203.13 | 14047.157 |
| mq05pdm110 | h | Compresseur portable diesel moyenne pression 10 m³/min. (matériel) | 3.188 | 3736.69 | 11912.568 |
| mq08sol010 | h | Poste d'oxycoupage, avec acétylène comme combustible et oxygène comme comburant. (matériel) | 1.449 | 3979.68 | 5766.556 |
| mo019 | h | Compagnon professionnel III/CP2 soudeur. (main-d'œuvre) | 1.764 | 1750.08 | 3087.141 |
| mo112 | h | Ouvrier d'exécution I/OE2 construction. (main-d'œuvre) | 7.762 | 1083.13 | 8407.255 |
| mo113 | h | Ouvrier d'exécution I/OE1 construction. (main-d'œuvre) | 6.351 | 1065.7 | 6768.261 |
| % | % | Frais de chantier des unités d'ouvrage | 2 % | 49988.938 | 999.779 |
|  |  | Coûts directs |  |  | 50988.717 |

Déchets:
- démolition: ruo170101 Béton (bétons, mortiers et préfabriqués). (composant de déchet); quantité 2300 kg; Code CED 17 01 01; Masse de l'élément 1 kg; Volume 0.000667 m3
- démolition: ruo170203 Plastique. (composant de déchet); quantité 0.03 kg; Code CED 17 02 03; Masse de l'élément 1 kg; Volume 0.001667 m3
- démolition: ruo170405 Fer et acier. (composant de déchet); quantité 150 kg; Code CED 17 04 05; Masse de l'élément 1 kg; Volume 0.000476 m3
