# Poutrelle préfabriquée en béton précontraint, imitation bois

- Propriété du fichier: CYPE Ingenieros S.A.
- Format: FIEBDC-3/2016
- Logiciel: Générateur de prix de la construction. CYPE Ingenieros, S.A.
- Date: 19/09/2024
- Zone géographique: Cameroun
- Devise: XAF
- Coûts indirects: 3 %
- Frais généraux: 13 %
- Bénéfice: 6 %
- TVA: 19.25 %

## G Structure et gros oeuvre

### GO Poteaux, poutres et ossatures

#### GOF Béton préfabriqué

**GOF050** U Poutrelle préfabriquée en béton précontraint, imitation bois.
Poutrelle préfabriquée en béton précontraint, de 16x9x550 cm, avec terminaison en doucine droite à une extrémité, avec barres en acier de précontrainte, de 5 mm de diamètre, avec un moment fléchissant maximum de 12 kN·m, finition imitation bois, avec une couche de lasure.
Inclut: Implantation des poutrelles. Mise en place et fixation provisoire de la poutrelle. Ajustez la position et le nivellement. Montage et démontage des étais complémentaires.
Critère pour le métré: Nombre d'unités prévues, selon documentation graphique du Projet.
Critère pour le mémoire: On mesurera le nombre d'unités réellement exécutées selon les spécifications du Projet.

| Code | U | Désignation | Quantité | Prix | Montant |
|---|---|---|---|---|---|
| mt07pha075bj | U | Poutrelle préfabriquée en béton précontraint, de 16x9x550 cm, avec terminaison en doucine droite à une extrémité, avec barres en acier de précontrainte, de 5 mm de diamètre, avec un moment fléchissant maximum de 12 kN·m, finition imitation bois, avec une couche de lasure. (matériau) | 1 | 217840.86 | 217840.860 |
| mo020 | h | Compagnon professionnel III/CP2 construction. (main-d'œuvre) | 0.28 | 1727.44 | 483.683 |
| mo113 | h | Ouvrier d'exécution I/OE1 construction. (main-d'œuvre) | 0.785 | 1065.7 | 836.575 |
| % | % | Frais de chantier des unités d'ouvrage | 2 % | 219161.118 | 4383.222 |
|  |  | Coûts directs |  |  | 223544.340 |

Déchets:
- pose: mt07pha075bj; facteur de déchet 0.0230495

## Ressources

**mt07pha075bj** U Poutrelle préfabriquée en béton précontraint
Données techniques: Coût énergétique 449.440 MJ; Émission de CO2 35.544 kg; Code CED 17 01 01; Masse de l'élément 209 kg; Volume 0.139333 m3
Déchets:
- emballage: re170201 Bois. (composant de déchet); quantité 0.771 kg; Code CED 17 02 01; Masse de l'élément 1 kg; Volume 0.000909 m3
- emballage: re170203 Plastique. (composant de déchet); quantité 0.301 kg; Code CED 17 02 03; Masse de l'élément 1 kg; Volume 0.001667 m3
