# Essai de dureté sur des pièces de plâtre

- Propriété du fichier: CYPE Ingenieros S.A.
- Format: FIEBDC-3/2016
- Logiciel: Générateur de prix de la construction. CYPE Ingenieros, S.A.
- Date: 04/04/2024
- Zone géographique: Cameroun
- Devise: XAF
- Coûts indirects: 3 %
- Frais généraux: 13 %
- Bénéfice: 6 %
- TVA: 19.25 %

## Q Contrôle de qualité et essais

### QA Mortiers, plâtres, chaux et ciments

#### QAY Plâtres

**QAY020** U Essai de dureté sur des pièces de plâtre.
Essais à réaliser en laboratoire accrédité dans le domaine technique correspondant, sur un échantillon d'éléments préfabriqués de plâtre (cloisons ou plaques), pris sur chantier, pour la détermination de la dureté superficielle Shore C selon NF EN 12859. Comprend le déplacement au site et le rapport des résultats.
Inclut: Déplacement sur chantier. Prise d'échantillons. Réalisation des essais. Rédaction d'un rapport des résultats des essais réalisés.
Critère pour le métré: Essai à réaliser, selon documentation du Plan de contrôle de qualité.

| Code | U | Désignation | Quantité | Prix | Montant |
|---|---|---|---|---|---|
| mt49des010 | U | Répercussion de déplacement sur site pour la prise d'échantillons. (matériau) | 1 | 630.06 | 630.060 |
| mt49yga020 | U | Prise sur chantier d'échantillons de plâtres, dont le poids ne dépasse pas 50 kg. (matériau) | 1 | 27262.86 | 27262.860 |
| mt49yga110 | U | Essai pour déterminer la dureté Shore C d'une pièce de plâtre, selon NF EN 12859. (matériau) | 1 | 21779.64 | 21779.640 |
| mt49yga030 | U | Rapport des résultats des essais réalisés sur un échantillon de plâtre. (matériau) | 1 | 81788.58 | 81788.580 |
| % | % | Frais de chantier des unités d'ouvrage | 2 % | 131461.140 | 2629.223 |
|  |  | Coûts directs |  |  | 134090.363 |
