# Essai non destructif de soudures dans des structures métalliques

- Propriété du fichier: CYPE Ingenieros S.A.
- Format: FIEBDC-3/2016
- Logiciel: Générateur de prix de la construction. CYPE Ingenieros, S.A.
- Date: 04/04/2024
- Zone géographique: Cameroun
- Devise: XAF
- Coûts indirects: 3 %
- Frais généraux: 13 %
- Bénéfice: 6 %
- TVA: 19.25 %

## Q Contrôle de qualité et essais

### QM Structures métalliques

#### QMS Soudures

**QMS020** U Essai non destructif de soudures dans des structures métalliques.
Essai non destructif à réaliser par laboratoire accrédité dans le domaine technique correspondant, sur un assemblage soudé en structure métallique, via particules magnétiques pour la détermination des imperfections superficielles de l'assemblage, selon NF EN ISO 17638, liquides pénétrants pour la détermination des imperfections superficielles de l'assemblage, selon NF EN ISO 3452-1, ultrasons pour la détermination des défauts internes de l'assemblage, selon UNE-EN 1714, radiographie avec film de 10x40 cm pour la détermination des défauts internes de l'assemblage, selon NF EN 12517-1. Comprend le déplacement au site et le rapport des résultats.
Inclut: Déplacement sur chantier. Réalisation de l'essai. Rédaction d'un rapport du résultat de l'essai réalisé.
Critère pour le métré: Essai à réaliser, selon documentation du Plan de contrôle de qualité.
Critère pour le mémoire: Le nombre d'essais réalisés sera mesuré par un laboratoire accrédité selon les spécifications du Projet.

| Code | U | Désignation | Quantité | Prix | Montant |
|---|---|---|---|---|---|
| mt49sld050 | U | Essai non destructif sur un assemblage soudé, par particules magnétiques, selon NF EN ISO 17638, comprend le déplacement au site et le rapport des résultats. (matériau) | 1 | 30140.7 | 30140.700 |
| mt49sld030 | U | Essai non destructif sur un assemblage soudé, par liquides pénétrants, selon NF EN ISO 3452-1, comprend le déplacement au site et le rapport des résultats. (matériau) | 1 | 21285.8 | 21285.800 |
| mt49sld040 | U | Essai non destructif sur un assemblage soudé, par ultrasons, selon UNE-EN 1714, comprend le déplacement au site et le rapport des résultats. (matériau) | 1 | 30140.7 | 30140.700 |
| mt49sld020b | U | Essai non destructif sur un assemblage soudé, par radiographie avec un film de 10x40 cm, selon NF EN 12517-1, comprend le déplacement au site et le rapport des résultats. (matériau) | 1 | 49383.07 | 49383.070 |
| % | % | Frais de chantier des unités d'ouvrage | 2 % | 130950.270 | 2619.005 |
|  |  | Coûts directs |  |  | 133569.275 |
