# Couvercle en bois pour la protection d'un regard de visite ouvert

- Propriété du fichier: CYPE Ingenieros S.A.
- Format: FIEBDC-3/2016
- Logiciel: Générateur de prix de la construction. CYPE Ingenieros, S.A.
- Date: 04/04/2024
- Zone géographique: Cameroun
- Devise: XAF
- Coûts indirects: 3 %
- Frais généraux: 13 %
- Bénéfice: 6 %
- TVA: 19.25 %

## S Sécurité et santé

### SC Équipements de protection collective

#### SCA Délimitation et protection de regards et de puits ouverts

**SCA020** U Couvercle en bois pour la protection d'un regard de visite ouvert.
Protection d'un vide horizontal de la bouche d'accès à un regard de visite de 55 cm de diamètre, pendant son processus de construction, jusqu'à ce que soit mis en place son couvercle définitif, réalisé avec de petites planches en bois de pin de 15x5,2 cm, placées les unes contre les autres jusqu'à couvrir la totalité du vide, renforcées dans la partie inférieure par trois planchettes en sens contraire, fixées avec des clous en acier, avec abaissement au niveau du renfort pour permettre de l'héberger dans l'ouverture du plan de la bouche d'accès au regard de visite de façon à empêcher tout mouvement horizontal, préparée pour supporter une charge ponctuelle de 3 kN. Amortissable en 4 utilisations.
Critère pour le métré: Nombre d'unités prévues, selon Plan général de coordination en matière de sécurité et de protection de la santé.
Critère pour le mémoire: On mesurera le nombre d'unités réellement mises en place selon spécifications d'Étude ou d'Étude Basique de Sécurité et Santé.

| Code | U | Désignation | Quantité | Prix | Montant |
|---|---|---|---|---|---|
| mt50spa050g | m³ | Petite planche en bois de pin, dimensions 15x5,2 cm. (matériau) | 0.02 | 361688.39 | 7233.768 |
| mt50spa101 | kg | Clous en acier. (matériau) | 0.169 | 1593.88 | 269.366 |
| mo120 | h | Ouvrier Sécurité et Santé. (main-d'œuvre) | 0.697 | 1065.7 | 742.793 |
| % | % | Frais de chantier des unités d'ouvrage | 2 % | 8245.927 | 164.919 |
|  |  | Coûts directs |  |  | 8410.846 |

Déchets:
- pose: mt50spa050g Petite planche en bois de pin, dimensions 15x5,2 cm; facteur de déchet 1
- pose: mt50spa101 Clous en acier; facteur de déchet 0.0045

## Ressources

**mt50spa050g** m³ Petite planche en bois de pin, dimensions 15x5,2 cm
Données techniques: Coût énergétique 78108.000 MJ; Émission de CO2 -1069.500 kg; Code CED 17 02 01; Masse de l'élément 575 kg; Volume 0.522727 m3

**mt50spa101** kg Clous en acier
Données techniques: Coût énergétique 9.830 MJ; Émission de CO2 0.510 kg; Code CED 17 04 05; Masse de l'élément 1 kg; Volume 0.000476 m3
