# Système S de filet de sécurité placé horizontalement

- Propriété du fichier: CYPE Ingenieros S.A.
- Format: FIEBDC-3/2016
- Logiciel: Générateur de prix de la construction. CYPE Ingenieros, S.A.
- Date: 04/04/2024
- Zone géographique: Cameroun
- Devise: XAF
- Coûts indirects: 3 %
- Frais généraux: 13 %
- Bénéfice: 6 %
- TVA: 19.25 %

## S Sécurité et santé

### SC Équipements de protection collective

#### SCG Protection des grandes ouvertures horizontales dans des structures métalliques

**SCG010** m² Système S de filet de sécurité placé horizontalement.
Système S de filet de sécurité fixe, placé horizontalement, constitué d'un filet de sécurité NF EN 1263-1 S A2 M100 D M, de polypropylène de haute ténacité, sans noeuds, de couleur bleue, pour couvrir les vides horizontaux de surface comprise entre 250 et 500 m². Comprend corde de liaison en polypropylène, pour unir les filets et les platines et les crochets en acier galvanisé, pour attacher la ralingue des filets sur un support adéquat.
Critère pour le métré: Surface du vide horizontale, mesurée selon Plan général de coordination en matière de sécurité et de protection de la santé.
Critère pour le mémoire: La surface mesurée sera celle réellement montée selon spécifications d'Étude ou d'Étude Basique de Sécurité et Santé.

| Code | U | Désignation | Quantité | Prix | Montant |
|---|---|---|---|---|---|
| mt50sph010gc | m² | Filet de sécurité NF EN 1263-1 S A2 M100 D M, de polypropylène de haute ténacité, sans noeuds, de couleur bleue. Corde de filet de calibre 5,5 mm, avec traitement aux rayons UV. Énergie du filet A2 (entre 2,2 et 4,4 kJ). Configuration du filet en losange, avec ralingue en polypropylène de 16 mm de diamètre. (matériau) | 1.409 | 2378.56 | 3351.391 |
| mt50spr170b | m | Corde de liaison NF EN 1263-1 O en polypropylène de haute ténacité, avec traitement aux rayons UV, D=8 mm et charge de rupture supérieure à 7,5 kN. (matériau) | 0.512 | 178.39 | 91.336 |
| mt07ala011j | kg | Platine en acier laminé NF EN 10025 S275JR, pour applications structurales. Travaillée et montée en atelier, à placer sur site. (matériau) | 0.009 | 1958.5 | 17.627 |
| mt50spr140c | U | Crochet de fixation de 8 mm de diamètre, en acier galvanisé à chaud. (matériau) | 0.037 | 773.03 | 28.602 |
| mq07ple010ff | U | Location par jour de plateforme élévatrice à ciseaux, moteur diesel, de 15 m de hauteur maximale de travail, y compris la maintenance et l'assurance de responsabilité civile. (matériel) | 0.012 | 62214.81 | 746.578 |
| mq07ple020ff | U | Transport au site et retrait de plateforme élévatrice à ciseaux, moteur diesel, de 15 m de hauteur maximale de travail. (matériel) | 0.001 | 61905.29 | 61.905 |
| mo119 | h | Compagnon professionnel III/CP2 Sécurité et Santé. (main-d'œuvre) | 0.263 | 1727.44 | 454.317 |
| mo120 | h | Ouvrier Sécurité et Santé. (main-d'œuvre) | 0.263 | 1065.7 | 280.279 |
| % | % | Frais de chantier des unités d'ouvrage | 2 % | 5032.035 | 100.641 |
|  |  | Coûts directs |  |  | 5132.676 |

Déchets:
- pose: mt50sph010gc; facteur de déchet 1
- pose: mt07ala011j; facteur de déchet 0.0045

## Ressources

**mt50sph010gc** m² Filet de sécurité NF EN 1263-1 S A2 M100 D M
Données techniques: Coût énergétique 27.456 MJ; Émission de CO2 0.920 kg; Code CED 17 02 03; Masse de l'élément 0.26 kg; Volume 0.000433 m3
Déchets:
- emballage: re170203 Plastique. (composant de déchet); quantité 0.034 kg; Code CED 17 02 03; Masse de l'élément 1 kg; Volume 0.001667 m3

**mt07ala011j** kg Platine en acier laminé NF EN 10025 S275JR
Données techniques: Coût énergétique 9.830 MJ; Émission de CO2 0.510 kg; Code CED 17 04 05; Masse de l'élément 1 kg; Volume 0.000476 m3
