# Treillis soudé pour la protection d'une petite trémie horizontale

- Propriété du fichier: CYPE Ingenieros S.A.
- Format: FIEBDC-3/2016
- Logiciel: Générateur de prix de la construction. CYPE Ingenieros, S.A.
- Date: 19/09/2024
- Zone géographique: Cameroun
- Devise: XAF
- Coûts indirects: 3 %
- Frais généraux: 13 %
- Bénéfice: 6 %
- TVA: 19.25 %

## S Sécurité et santé

### SC Équipements de protection collective

#### SCH Protections des ouvertures horizontales dans des structures

**SCH050** m² Treillis soudé pour la protection d'une petite trémie horizontale.
Protection d'une trémie horizontale de surface inférieure ou égale à 1 m² avec treillis soudé 100x100 mm et Ø 4,0-4,0 mm, en acier Fe E 500, coulée dans le béton, placée avant le bétonnage du plancher, centrée sur la trémie et encastrée au minimum de 1,0 m de chaque côté latéral du plus grand côté du panneau, protégée additionnellement avec panneau en bois de pin de 22 mm d'épaisseur, placé de manière à couvrir la totalité de la trémie et fixé au plancher avec de pointes plates en acier de manière à empêcher son mouvement horizontal, amortissable en 4 utilisations. Comprend le fil de fer galvanisé pour attacher le treillis soudé sur l'armature du plancher.
Critère pour le métré: Surface du vide horizontale, mesurée selon Plan général de coordination en matière de sécurité et de protection de la santé.
Critère pour le mémoire: La surface mesurée sera celle réellement montée selon spécifications d'Étude ou d'Étude Basique de Sécurité et Santé.

| Code | U | Désignation | Quantité | Prix | Montant |
|---|---|---|---|---|---|
| mt07ame100bca | m² | Treillis soudé 100x100 mm, fils porteurs de 4 mm de diamètre et fils de répartition de 4 mm de diamètre, en acier Fe E 500. (matériau) | 8.658 | 1491.41 | 12912.628 |
| mt13blm010d | m² | Panneau en bois de pin hydrofugé, épaisseur 22 mm. (matériau) | 0.333 | 8352.55 | 2781.399 |
| mt50sph020 | kg | Pointes plates en acier de 20x100 mm. (matériau) | 0.02 | 1029.89 | 20.598 |
| mt08var050 | kg | Fil de fer galvanisé pour attacher, de 1,30 mm de diamètre. (matériau) | 0.02 | 1088.23 | 21.765 |
| mo119 | h | Compagnon professionnel III/CP2 Sécurité et Santé. (main-d'œuvre) | 0.132 | 1727.44 | 228.022 |
| mo120 | h | Ouvrier Sécurité et Santé. (main-d'œuvre) | 0.132 | 1065.7 | 140.672 |
| % | % | Frais de chantier des unités d'ouvrage | 2 % | 16105.084 | 322.102 |
|  |  | Coûts directs |  |  | 16427.186 |

Déchets:
- pose: mt07ame100bca; facteur de déchet 0.0232939
- pose: mt13blm010d Panneau en bois de pin hydrofugé, épaisseur 22 mm; facteur de déchet 0.014
- pose: mt50sph020 Pointes plates en acier de 20x100 mm; facteur de déchet 0.010598
- pose: mt08var050 Fil de fer galvanisé pour attacher, de 1,30 mm de diamètre; facteur de déchet 0.0038

## Ressources

**mt07ame100bca** m² Treillis soudé 100x100 mm
Données techniques: Coût énergétique 17.930 MJ; Émission de CO2 0.930 kg; Code CED 17 04 05; Masse de l'élément 1.824 kg; Volume 0.000869 m3

**mt13blm010d** m² Panneau en bois de pin hydrofugé, épaisseur 22 mm
Données techniques: Coût énergétique 1646.570 MJ; Émission de CO2 -22.362 kg; Code CED 17 02 01; Masse de l'élément 12.1 kg; Volume 0.011 m3
Déchets:
- emballage: re170203 Plastique. (composant de déchet); quantité 0.03 kg; Code CED 17 02 03; Masse de l'élément 1 kg; Volume 0.001667 m3

**mt50sph020** kg Pointes plates en acier de 20x100 mm
Données techniques: Coût énergétique 9.830 MJ; Émission de CO2 0.510 kg; Code CED 17 04 05; Masse de l'élément 1 kg; Volume 0.000476 m3

**mt08var050** kg Fil de fer galvanisé pour attacher, de 1,30 mm de diamètre
Données techniques: Coût énergétique 25.100 MJ; Émission de CO2 2.560 kg; Code CED 17 04 05; Masse de l'élément 1 kg; Volume 0.000476 m3
