# Filet vertical de protection, type écran, pour balcons ou terrasses

- Propriété du fichier: CYPE Ingenieros S.A.
- Format: FIEBDC-3/2016
- Logiciel: Générateur de prix de la construction. CYPE Ingenieros, S.A.
- Date: 19/09/2024
- Zone géographique: Cameroun
- Devise: XAF
- Coûts indirects: 3 %
- Frais généraux: 13 %
- Bénéfice: 6 %
- TVA: 19.25 %

## S Sécurité et santé

### SC Équipements de protection collective

#### SCK Protection des ouvertures verticales

**SCK020** m Filet vertical de protection, type écran, pour balcons ou terrasses.
Filet vertical de protection, type écran, de polyamide de haute ténacité, de couleur blanche, avec corde de filet de calibre 4 mm et plinthe en maille de polyéthylène haute densité, de couleur verte, ancré en about de plancher tous les 50 cm avec ancrages expansibles en acier galvanisé à chaud, pour fermer complètement le vide existant entre deux planchers, pendant les travaux sur échafaudages près de balcons ou de terrasses, à un étage de jusqu'à 3 m de hauteur libre. Comprend corde de liaison en polypropylène, pour unir les filets.
Critère pour le métré: Longueur mesurée selon Plan général de coordination en matière de sécurité et de protection de la santé.
Critère pour le mémoire: La longueur mesurée sera celle réellement montée selon spécifications d'Étude ou d'Étude Basique de Sécurité et Santé.

| Code | U | Désignation | Quantité | Prix | Montant |
|---|---|---|---|---|---|
| mt50spr015 | m² | Filet vertical de protection, en polyamide de haute ténacité, de couleur blanche. Corde de filet de calibre 4 mm. Configuration du filet en losange. (matériau) | 3.5 | 1593.88 | 5578.580 |
| mt50spr170a | m | Corde de liaison NF EN 1263-1 N en polypropylène de haute ténacité, avec traitement aux rayons UV, D=8 mm et charge de rupture supérieure à 7,5 kN. (matériau) | 0.21 | 178.39 | 37.462 |
| mt50spr050 | m² | Bâche en polyéthylène haute densité, avec traitement ultraviolet, couleur verte, 60% de pourcentage de coupe-vent, avec des trous tous les 20 cm sur tout le périmètre. (matériau) | 0.3 | 535.18 | 160.554 |
| mt50spr140d | U | Ancrage expansif de 8x60 mm, en acier galvanisé à chaud. (matériau) | 2.3 | 713.57 | 1641.211 |
| mo119 | h | Compagnon professionnel III/CP2 Sécurité et Santé. (main-d'œuvre) | 0.197 | 1727.44 | 340.306 |
| mo120 | h | Ouvrier Sécurité et Santé. (main-d'œuvre) | 0.197 | 1065.7 | 209.943 |
| % | % | Frais de chantier des unités d'ouvrage | 2 % | 7968.056 | 159.361 |
|  |  | Coûts directs |  |  | 8127.417 |

Déchets:
- pose: mt50spr015; facteur de déchet 1
- pose: mt50spr050; facteur de déchet 0.06

## Ressources

**mt50spr015** m² Filet vertical de protection
Données techniques: Coût énergétique 34.199 MJ; Émission de CO2 1.698 kg; Code CED 17 02 03; Masse de l'élément 0.329 kg; Volume 0.000548 m3
Déchets:
- emballage: re170203 Plastique. (composant de déchet); quantité 0.024 kg; Code CED 17 02 03; Masse de l'élément 1 kg; Volume 0.001667 m3

**mt50spr050** m² Bâche en polyéthylène haute densité
Données techniques: Coût énergétique 270.924 MJ; Émission de CO2 9.641 kg; Code CED 17 06 04; Masse de l'élément 1.96 kg; Volume 0.003267 m3
Déchets:
- emballage: re170203 Plastique; quantité 0.024 kg
