# Tableau électrique provisoire de chantier

- Propriété du fichier: CYPE Ingenieros S.A.
- Format: FIEBDC-3/2016
- Logiciel: Générateur de prix de la construction. CYPE Ingenieros, S.A.
- Date: 04/04/2024
- Zone géographique: Cameroun
- Devise: XAF
- Coûts indirects: 3 %
- Frais généraux: 13 %
- Bénéfice: 6 %
- TVA: 19.25 %

## S Sécurité et santé

### SC Équipements de protection collective

#### SCS Protection électrique

**SCS040** U Tableau électrique provisoire de chantier.
Tableau électrique provisoire de chantier pour une puissance maximale de 5 kW, composé d'un coffret de distribution avec dispositif d'urgence, de prises et de disjoncteurs magnétothermiques et différentiels nécessaires, amortissables en 4 utilisations.
Critère pour le métré: Nombre d'unités prévues, selon Plan général de coordination en matière de sécurité et de protection de la santé.
Critère pour le mémoire: On mesurera le nombre d'unités réellement mises en place selon spécifications d'Étude ou d'Étude Basique de Sécurité et Santé.

| Code | U | Désignation | Quantité | Prix | Montant |
|---|---|---|---|---|---|
| mt50spe020a | U | Tableau électrique provisoire de chantier pour une puissance maximum de 5 kW, composé d'un coffret de distribution avec dispositif d'urgence, avec degrés de protection IP55 et IK07, 3 prises avec dispositif de blocage et les disjoncteurs magnétothermiques et différentiels nécessaires, Comprend les éléments de fixation et les barrettes de dominos. (matériau) | 0.25 | 1214120.5 | 303530.125 |
| mo119 | h | Compagnon professionnel III/CP2 Sécurité et Santé. (main-d'œuvre) | 1.316 | 1727.44 | 2273.311 |
| mo120 | h | Ouvrier Sécurité et Santé. (main-d'œuvre) | 1.316 | 1065.7 | 1402.461 |
| % | % | Frais de chantier des unités d'ouvrage | 2 % | 307205.897 | 6144.118 |
|  |  | Coûts directs |  |  | 313350.015 |

## Ressources

**mt50spe020a** U Tableau électrique provisoire de chantier pour une puissance maximum de 5 kW
Données techniques: Coût énergétique 1.157 MJ; Émission de CO2 1.822 kg
Déchets:
- emballage: re150101 Emballages en papier et en carton. (composant de déchet); quantité 2.143 kg; Code CED 15 01 01; Masse de l'élément 1 kg; Volume 0.001333 m3
