# Construction d'une cabine provisoire pour réfectoire

- Propriété du fichier: CYPE Ingenieros S.A.
- Format: FIEBDC-3/2016
- Logiciel: Générateur de prix de la construction. CYPE Ingenieros, S.A.
- Date: 04/04/2024
- Zone géographique: Cameroun
- Devise: XAF
- Coûts indirects: 3 %
- Frais généraux: 13 %
- Bénéfice: 6 %
- TVA: 19.25 %

## S Sécurité et santé

### SP Installations provisoires d'hygiène et de bien-être

#### SPC Cabines (location/construction/adaptation des locaux)

**SPC120** m² Construction d'une cabine provisoire pour réfectoire.
Réalisation, démontage et démolition postérieure d'une cabine provisoire pour réfectoire sur chantier, composée de: fondations en béton, dallage sur gravier, mur de bloc de béton, sans revêtement, avec paroi intérieure en brique creuse en terre cuite, toiture de panneau sandwich sur des profilés métalliques, isolation thermique, installation d'électricité, revêtement de granito sur les sols, enduit et peinture dans des parois, faux plafond en dalles de plâtre, portes en bois peintes et fenêtres en aluminium, avec vitres et grilles de défense.
Critère d'évaluation économique: Le prix comprend les travaux auxiliaires de maçonnerie.
Inclut: Préparation du terrain. Réalisation des fouilles en puits, en rigoles et en tranchées Bétonnage des fondations. Réalisation du dallage. Réalisation du mur extérieur. Réalisation de la toiture sur profilés. Mise en place de l'isolant thermique. Revêtement des sols et des parois. Mise en place du faux plafond de plaques. Mise en place de la menuiserie. Connexion aux installations de l'ouvrage. Déconnexion des installations. Démolition de l'ensemble. Fragmentation des décombres en pièces maniables. Retrait et stockage des décombres. Nettoyage des restes d'ouvrage. Chargement manuel des décombres dans le camion ou la benne.
Critère pour le métré: Surface mesurée selon Plan général de coordination en matière de sécurité et de protection de la santé.
Critère pour le mémoire: On mesurera la surface réellement exécutée selon spécifications d'Étude ou d'Étude Basique de Sécurité et Santé.

| Code | U | Désignation | Quantité | Prix | Montant |
|---|---|---|---|---|---|
| mt50cac010d | m² | Construction d'une cabine provisoire de chantier pour réfectoire, constitué de: fondation en béton armé; dallage en béton sur gravier; mur en bloc de béton, sans revêtement, avec couche intérieure en brique en terre cuite; couverture de panneau sandwich constitué de tôles d'acier avec isolation incorporée, sur des profilés métalliques; isolation thermique; installation d'électricité et force avec prise extérieure à 230 V; revêtement de granito sur les sols; enduit en plâtre et peinture sur les parois; faux plafond en dalles de plâtre; portes en bois arasées et peintes et fenêtres glissantes en aluminium naturel, avec vitre de 6 mm et grilles de défense. (matériau) | 1 | 247223.21 | 247223.210 |
| % | % | Frais de chantier des unités d'ouvrage | 2 % | 247223.210 | 4944.464 |
|  |  | Coûts directs |  |  | 252167.674 |

Déchets:
- démolition: ruo010408 Déchets de gravats et roches triturées distincts de ceux mentionnés dans le code 01 04 07. (composant de déchet); quantité 0.78 kg; Code CED 01 04 08; Masse de l'élément 1 kg; Volume 0.000667 m3
- démolition: ruo150101 Emballages en papier et en carton. (composant de déchet); quantité 0.247 kg; Code CED 15 01 01; Masse de l'élément 1 kg; Volume 0.001333 m3
- démolition: ruo170101 Béton (bétons, mortiers et préfabriqués). (composant de déchet); quantité 89.469 kg; Code CED 17 01 01; Masse de l'élément 1 kg; Volume 0.000667 m3
- démolition: ruo170102 Briques. (composant de déchet); quantité 23.569 kg; Code CED 17 01 02; Masse de l'élément 1 kg; Volume 0.0008 m3
- démolition: ruo170107 Mélanges de béton, de briques, de tuiles et matériaux céramiques distincts de ceux spécifiés dans le code 17 01 06. (composant de déchet); quantité 5.099 kg; Code CED 17 01 07; Masse de l'élément 1 kg; Volume 0.0008 m3
- démolition: ruo170201 Bois. (composant de déchet); quantité 26.586 kg; Code CED 17 02 01; Masse de l'élément 1 kg; Volume 0.000909 m3
- démolition: ruo170202 Verre. (composant de déchet); quantité 0.106 kg; Code CED 17 02 02; Masse de l'élément 1 kg; Volume 0.001 m3
- démolition: ruo170203 Plastique. (composant de déchet); quantité 0.475 kg; Code CED 17 02 03; Masse de l'élément 1 kg; Volume 0.001667 m3
- démolition: ruo170405 Fer et acier. (composant de déchet); quantité 0.447 kg; Code CED 17 04 05; Masse de l'élément 1 kg; Volume 0.000476 m3
- démolition: ruo170604 Matériaux d'isolation distincts de ceux spécifiés dans les codes 17 06 01 et 17 06 03. (composant de déchet); quantité 0.275 kg; Code CED 17 06 04; Masse de l'élément 1 kg; Volume 0.001667 m3
- démolition: ruo170802 Matériaux de construction à partir de plâtre distincts de ceux spécifiés dans le code 17 08 01. (composant de déchet); quantité 10.106 kg; Code CED 17 08 02; Masse de l'élément 1 kg; Volume 0.001 m3
